# Isolation thermique sous plancher, avec du polystyrène expansé

- Propriété du fichier: CYPE INGENIEROS, S.A.
- Format: FIEBDC-3/2002
- Zone géographique: Côte d'Ivoire
- Devise: XOF
- Coûts indirects: 3.00 %
- Frais généraux: 13.00 %
- Bénéfice: 6.00 %
- TVA: 18.00 %

## F Aménagements et finitions

### FI Isolations intérieures

#### FIF Planchers

**FIF030** m² Isolation thermique sous plancher, avec du polystyrène expansé.
Isolation thermique sous plancher, avec panneau rigide en polystyrène expansé, à surface lisse et usinage latéral droit, de 85 mm d'épaisseur, résistance thermique 2,75 m²K/W, conductivité thermique 0,031 W/(mK). Mise en place: bord à bord, avec des fixations mécaniques.
Inclut: Nettoyage et préparation de la surface support. Implantation et découpe de l'isolant. Mise en place de l'isolant. Fixation de l'isolant.
Critère pour le métré: Surface mesurée selon documentation graphique du Projet.
Critère pour le mémoire: On mesurera la surface réellement exécutée selon les spécifications du Projet.

| Code | U | Désignation | Quantité | Prix | Montant |
|---|---|---|---|---|---|
| mt16pel010acph | m² | Panneau rigide en polystyrène expansé, selon NF EN 13163, à surface lisse et usinage latéral droit, de 85 mm d'épaisseur, résistance thermique 2,75 m²K/W, conductivité thermique 0,031 W/(mK), Euroclasse E de réaction au feu selon NF EN 13501-1, avec code de désignation EPS-EN 13163-L3-W3-T2-S5-P10-BS150-TR150-DS(N)2-CS(10)90. (matériau) | 1.050 | 9145.88 | 9603.17 |
| mt16aaa021a | U | Cheville à expansion et clou en polypropylène, avec bague d'étanchéité, pour fixation mécanique des panneaux isolants. (matériau) | 9.000 | 66.30 | 596.70 |
| mo054 | h | Compagnon professionnel III/CP2 poseur d'isolants rigides ou flexibles. (main-d'œuvre) | 0.127 | 1939.14 | 246.27 |
| mo101 | h | Ouvrier professionnel II/OP poseur d'isolants rigides ou flexibles. (main-d'œuvre) | 0.127 | 1209.92 | 153.66 |
| % | % | Frais de chantier des unités d'ouvrage | 2 % | 10599.80 | 212.00 |
|  |  | Coûts directs |  |  | 10811.80 |
