# Marquage des places de garage

- Propriété du fichier: CYPE INGENIEROS, S.A.
- Format: FIEBDC-3/2002
- Zone géographique: Côte d'Ivoire
- Devise: XOF
- Coûts indirects: 3.00 %
- Frais généraux: 13.00 %
- Bénéfice: 6.00 %
- TVA: 18.00 %

## F Aménagements et finitions

### FP Peintures

#### FPQ Peintures de marquage

**FPQ010** m Marquage des places de garage.
Application manuelle de deux couches de peinture plastique, couleur blanche, finition satiné, texture lisse, diluées avec 10 à 15% d'eau; pour marquage des places de garage, avec lignes de 5 cm de largeur, continues ou discontinues.
Inclut: Préparation de la surface. Réalisation du marquage.
Critère pour le métré: Longueur mesurée selon documentation graphique du Projet.
Critère pour le mémoire: On mesurera la longueur réellement exécutée selon les spécifications du Projet.

| Code | U | Désignation | Quantité | Prix | Montant |
|---|---|---|---|---|---|
| mt27mvp010e | l | Peinture plastique pour extérieur, à base de résines acryliques, couleur blanche, finition satiné, texture lisse (matériau) | 0.029 | 13386.19 | 388.20 |
| mt27wav020a | m | Ruban adhésif de masquage, de 25 mm de largeur. (matériau) | 2.000 | 84.56 | 169.12 |
| op00tal020 |  | Malaxeur électrique. | 1.000 | 0.00 | 0.00 |
| mo038 | h | Compagnon professionnel III/CP2 peintre. (main-d'œuvre) | 0.053 | 1887.12 | 100.02 |
| mo076 | h | Ouvrier professionnel II/OP peintre. (main-d'œuvre) | 0.053 | 1209.92 | 64.13 |
| % | % | Frais de chantier des unités d'ouvrage | 2 % | 721.47 | 14.43 |
|  |  | Coûts directs |  |  | 735.90 |
