# Revêtement de sol industriel ou décoratif, système "MBCC de Sika"

- Propriété du fichier: CYPE INGENIEROS, S.A.
- Format: FIEBDC-3/2002
- Zone géographique: Côte d'Ivoire
- Devise: XOF
- Coûts indirects: 3.00 %
- Frais généraux: 13.00 %
- Bénéfice: 6.00 %
- TVA: 18.00 %

## F Aménagements et finitions

### FS Revêtements de sols

#### FSM Béton et mortier

**FSM090** m² Revêtement de sol industriel ou décoratif, système "MBCC de Sika".
Revêtement de sol industriel, de 4 mm d'épaisseur, réalisé sur base en béton durci, avec le système Ucrete MF "MBCC de Sika", apte pour aires de production avec sollicitations mécaniques et chimiques, par application successive de: impression de trois composants à base de résine de polyuréthane et ciment, sans dissolvants, Ucrete Primer LC "MBCC de Sika" (1,5 kg/m²) et couche de base de mortier polymérique à quatre composants (résine, durcisseur, granulats actifs et pigments), à base de résine de polyuréthane et ciment, sans dissolvants, Ucrete MF "MBCC de Sika", autonivelant, avec texture lisse, de couleur rouge (9 kg/m²).
Critère d'évaluation économique: Le prix ne comprend ni la surface support ni l'exécution et le scellement des joints.
Inclut: Nettoyage de la surface support. Implantation des joints et des pans. Application de la couche d'apprêt. Application de la couche de base. Nettoyage final du revêtement.
Critère pour le métré: Surface mesurée en projection horizontale, selon documentation graphique du Projet.
Critère pour le mémoire: On mesurera, en projection horizontale, la surface réellement exécutée selon les spécifications du Projet.

| Code | U | Désignation | Quantité | Prix | Montant |
|---|---|---|---|---|---|
| mt09bnc310c | kg | Impression de trois composants à base de résine de polyuréthane et ciment, sans dissolvants, Ucrete Primer LC "MBCC de Sika", d'application sur surfaces horizontales, sous couche de base autonivelante, avec un contenu très bas de composés organiques volatiles (COV), pour revêtements hautement sollicités du système Ucrete. (matériau) | 1.500 | 3881.59 | 5822.39 |
| mt09bnc320qb | kg | Mortier polymérique à quatre composants (résine, durcisseur, granulats actifs et pigments), à base de résine de polyuréthane et ciment, sans dissolvants, Ucrete MF "MBCC de Sika", autonivelant, avec texture lisse, de couleur rouge, SR - B2,0 - AR0,5 - IR4 selon NF EN 13813; pour application comme couche de base de 4 mm d'épaisseur, avec un contenu très bas de composés organiques volatiles (COV), de résistance élevée à l'impact et avec une haute résistance aux agents chimiques, selon NF EN 13813, pour revêtements hautement sollicités du système Ucrete. (matériau) | 9.000 | 3241.69 | 29175.21 |
| mo121 | h | Compagnon professionnel III/CP2 chapiste spécialisé en revêtements de sols industriels. (main-d'œuvre) | 0.211 | 1887.12 | 398.18 |
| mo122 | h | Ouvrier professionnel II/OP chapiste spécialisé en revêtements de sols industriels. (main-d'œuvre) | 0.211 | 1209.92 | 255.29 |
| % | % | Frais de chantier des unités d'ouvrage | 2 % | 35651.07 | 713.02 |
|  |  | Coûts directs |  |  | 36364.09 |
