# Revêtement de sol industriel ou décoratif, système "MBCC de Sika"

- Propriété du fichier: CYPE INGENIEROS, S.A.
- Format: FIEBDC-3/2002
- Zone géographique: Côte d'Ivoire
- Devise: XOF
- Coûts indirects: 3.00 %
- Frais généraux: 13.00 %
- Bénéfice: 6.00 %
- TVA: 18.00 %

## F Aménagements et finitions

### FS Revêtements de sols

#### FSM Béton et mortier

**FSM090** m² Revêtement de sol industriel ou décoratif, système "MBCC de Sika".
Revêtement de sol industriel, réalisé sur base en béton durci, avec le système MasterTop 1328 AS "MBCC de Sika", apte pour aires de production avec réquisitions antistatiques, par application successive de: impression incolore à deux composants, MasterTop P 622 "MBCC de Sika", à base de résine époxy sans dissolvants, à viscosité faible (0,4 kg/m²), mise à la terre par placement d'un ruban de cuivre; impression conductive antistatique de couleur noire, MasterTop P 687 W AS "MBCC de Sika" (0,09 kg/m²) et couche de base de revêtement élastique antistatique autonivelant de couleur grise RAL 7032, MasterTop BC 375 N AS "MBCC de Sika" (2,25 kg/m²).
Critère d'évaluation économique: Le prix ne comprend ni la surface support ni l'exécution et le scellement des joints.
Inclut: Nettoyage de la surface support. Implantation des joints et des pans. Application de la couche d'apprêt. Mise en place du ruban de cuivre. Application de l'impression conductive. Application de la couche de base. Nettoyage final du revêtement.
Critère pour le métré: Surface mesurée en projection horizontale, selon documentation graphique du Projet.
Critère pour le mémoire: On mesurera, en projection horizontale, la surface réellement exécutée selon les spécifications du Projet.

| Code | U | Désignation | Quantité | Prix | Montant |
|---|---|---|---|---|---|
| mt27upx040c | kg | Impression incolore à deux composants, MasterTop P 622 "MBCC de Sika", à base de résine époxy sans dissolvants, à viscosité faible, à appliquer sur surface support en béton ou en mortier. (matériau) | 0.400 | 10883.22 | 4353.29 |
| mt35www100 | m | Ruban de cuivre. (matériau) | 1.000 | 913.28 | 913.28 |
| mt15bas115a | kg | Impression conductive antistatique de couleur noire, MasterTop P 687 W AS "MBCC de Sika", à deux composants à base de résine époxy sans dissolvants à viscosité faible. (matériau) | 0.090 | 26104.50 | 2349.41 |
| mt15bas120o | kg | Revêtement élastique antistatique autonivelant de couleur grise RAL 7032, MasterTop BC 375 N AS "MBCC de Sika", à deux composants à base de résine de polyuréthane sans dissolvants, à appliquer sur surface support en béton, en mortier ou bitumineuse avec spatule. (matériau) | 2.250 | 9158.14 | 20605.82 |
| mo121 | h | Compagnon professionnel III/CP2 chapiste spécialisé en revêtements de sols industriels. (main-d'œuvre) | 0.422 | 1887.12 | 796.36 |
| mo122 | h | Ouvrier professionnel II/OP chapiste spécialisé en revêtements de sols industriels. (main-d'œuvre) | 0.422 | 1209.92 | 510.59 |
| % | % | Frais de chantier des unités d'ouvrage | 2 % | 29528.75 | 590.58 |
|  |  | Coûts directs |  |  | 30119.33 |
