# Système de chaudière à gaz, à condensation, pour l'extérieur

- Propriété du fichier: CYPE INGENIEROS, S.A.
- Format: FIEBDC-3/2002
- Zone géographique: Côte d'Ivoire
- Devise: XOF
- Coûts indirects: 3.00 %
- Frais généraux: 13.00 %
- Bénéfice: 6.00 %
- TVA: 18.00 %

## T Équipements techniques

### TC ECS et chauffage

#### TCG Gaz

**TCG220** U Système de chaudière à gaz, à condensation, pour l'extérieur.
Équipement autonome pour extérieurs constitué de 2 chaudières à condensation dans armoire, avec échangeurs à tubes en aluminium à ailettes et brûleurs modulantes à gaz naturelle, puissance utile 160 kW, poids 604 kg, dimensions 2230x1717x1285 mm. Totalement monté, connecté et testé.
Inclut: Implantation. Présentation des éléments. Montage de la chaudière et de ses accessoires. Connecté aux réseaux de conduction d'eau, de gaz, d'assainissement et électrique, et au conduit d'évacuation des produits de la combustion. Mise en marche.
Critère pour le métré: Nombre d'unités prévues, selon documentation graphique du Projet.
Critère pour le mémoire: On mesurera le nombre d'unités réellement exécutées selon les spécifications du Projet.

| Code | U | Désignation | Quantité | Prix | Montant |
|---|---|---|---|---|---|
| mt38cbu080ca | U | Équipement autonome pour extérieurs constitué de 2 chaudières à condensation dans armoire, avec échangeurs à tubes en aluminium à ailettes et brûleurs modulantes à gaz naturelle, puissance utile 160 kW, poids 604 kg, dimensions 2230x1717x1285 mm. (matériau) | 1.000 | 21848886.75 | 21848886.75 |
| mo004 | h | Compagnon professionnel III/CP2 chauffagiste. (main-d'œuvre) | 4.386 | 1939.14 | 8505.07 |
| mo103 | h | Ouvrier professionnel II/OP chauffagiste. (main-d'œuvre) | 4.386 | 1207.61 | 5296.58 |
| % | % | Frais de chantier des unités d'ouvrage | 2 % | 21862688.40 | 437253.77 |
|  |  | Coûts directs |  |  | 22299942.17 |
