# Vanne

- Propriété du fichier: CYPE INGENIEROS, S.A.
- Format: FIEBDC-3/2002
- Zone géographique: Côte d'Ivoire
- Devise: XOF
- Coûts indirects: 3.00 %
- Frais généraux: 13.00 %
- Bénéfice: 6.00 %
- TVA: 18.00 %

## T Équipements techniques

### TI Protections contre les incendies

#### TIP Systèmes d'approvisionnement en eau

**TIP060** U Vanne.
Vanne à sphère en polypropylène random copolymère (PP-R), de 20 mm de diamètre, de couleur rouge, constituée de corps en polypropylène random copolymère (PP-R), bille en laiton nickelé et commande à levier en acier avec revêtement anticorrosion.
Inclut: Montage, connexion et contrôle de son bon fonctionnement.
Critère pour le métré: Nombre d'unités prévues, selon documentation graphique du Projet.
Critère pour le mémoire: On mesurera le nombre d'unités réellement exécutées selon les spécifications du Projet.

| Code | U | Désignation | Quantité | Prix | Montant |
|---|---|---|---|---|---|
| mt37avi010a | U | Vanne à sphère en polypropylène random copolymère (PP-R), de 20 mm de diamètre, de couleur rouge, constituée de corps en polypropylène random copolymère (PP-R), bille en laiton nickelé et commande à levier en acier avec revêtement anticorrosion, pour assemblage par thermosoudure. (matériau) | 1.000 | 34508.26 | 34508.26 |
| mo008 | h | Compagnon professionnel III/CP2 plombier. (main-d'œuvre) | 0.158 | 1939.14 | 306.38 |
| mo107 | h | Ouvrier professionnel II/OP plombier. (main-d'œuvre) | 0.158 | 1207.61 | 190.80 |
| % | % | Frais de chantier des unités d'ouvrage | 2 % | 35005.44 | 700.11 |
|  |  | Coûts directs |  |  | 35705.55 |
