# Poteau d'incendie

- Propriété du fichier: CYPE INGENIEROS, S.A.
- Format: FIEBDC-3/2002
- Zone géographique: Côte d'Ivoire
- Devise: XOF
- Coûts indirects: 3.00 %
- Frais généraux: 13.00 %
- Bénéfice: 6.00 %
- TVA: 18.00 %

## T Équipements techniques

### TI Protections contre les incendies

#### TIP Systèmes d'approvisionnement en eau

**TIP090** U Poteau d'incendie.
Poteau d'incendie de colonne sèche de 4" DN 100 mm, avec prise droite sur le réseau, bobine de 300 mm, mécanisme d'actionnement avec bain d'huile, une bouche de 4" DN 100 mm, deux bouches de 2 1/2" DN 70 mm, raccords et bouchons. Comprend les éléments de fixation.
Inclut: Implantation. Montage, connexion et contrôle de son bon fonctionnement.
Critère pour le métré: Nombre d'unités prévues, selon documentation graphique du Projet.
Critère pour le mémoire: On mesurera le nombre d'unités réellement exécutées selon les spécifications du Projet.

| Code | U | Désignation | Quantité | Prix | Montant |
|---|---|---|---|---|---|
| mt41hid010oab | U | Poteau d'incendie de colonne sèche de 4" DN 100 mm, avec prise droite sur le réseau, bobine de 300 mm, mécanisme d'actionnement avec bain d'huile, une bouche de 4" DN 100 mm, deux bouches de 2 1/2" DN 70 mm, raccords et bouchons. Comprend les éléments de fixation. Selon NF EN 14384. (matériau) | 1.000 | 1032848.78 | 1032848.78 |
| mo008 | h | Compagnon professionnel III/CP2 plombier. (main-d'œuvre) | 0.791 | 1939.14 | 1533.86 |
| mo107 | h | Ouvrier professionnel II/OP plombier. (main-d'œuvre) | 0.791 | 1207.61 | 955.22 |
| % | % | Frais de chantier des unités d'ouvrage | 2 % | 1035337.86 | 20706.76 |
|  |  | Coûts directs |  |  | 1056044.62 |
