# Tableau électrique pour services généraux

- Propriété du fichier: CYPE INGENIEROS, S.A.
- Format: FIEBDC-3/2002
- Zone géographique: Côte d'Ivoire
- Devise: XOF
- Coûts indirects: 3.00 %
- Frais généraux: 13.00 %
- Bénéfice: 6.00 %
- TVA: 18.00 %

## T Équipements techniques

### TL Installations électriques

#### TLI Installations intérieures

**TLI010** U Tableau électrique pour services généraux.
Tableau électrique pour distribution intérieure de services généraux (ascenseur, surpresseur, éclairage), protégé par 1 disjoncteur principal triphasé de 45 A, composé de: 3 disjoncteurs magnétothermiques de 16 A (2P), 1 disjoncteur magnétothermique de 16 A (4P), 1 disjoncteur magnétothermique de 32 A (4P), 3 interrupteurs différentiels de 40 A (2P), 1 interrupteur différentiel de 25 A (4P), 1 télérupteur, 1 minuterie et d'un collecteur de terre pour 5 circuits: 1 pour ascenseur, 1 pour surpresseur, 1 pour éclairage, 1 circuit d'éclairage et 1 circuit de prise de courant pour le local qui héberge le tableau secondaire. Totalement monté, connecté et testé.
Inclut: Montage des composants. Identification et connexion des câbles.
Critère pour le métré: Nombre d'unités prévues, selon documentation graphique du Projet.
Critère pour le mémoire: On mesurera le nombre d'unités réellement exécutées selon les spécifications du Projet.

| Code | U | Désignation | Quantité | Prix | Montant |
|---|---|---|---|---|---|
| mt35cgm200g | U | Disjoncteur de connexion EDF différentiel, sélectif, tétrapolaire (4P), de 60 A, pour protection face aux surcharges et courts-circuits, selon NF C 62-411. (matériau) | 1.000 | 130903.05 | 130903.05 |
| mt35cgm021dbcae | U | Disjoncteur magnétothermique, de 2 modules, bipolaire (2P), avec 6 kA de pouvoir de coupure, de 16 A d'intensité nominale, courbe C, y compris les accessoires de montage. Selon NF EN 60947-2. (matériau) | 3.000 | 29302.75 | 87908.25 |
| mt35cgm021dbeae | U | Disjoncteur magnétothermique, de 4 modules, tétrapolaire (4P), avec 6 kA de pouvoir de coupure, de 16 A d'intensité nominale, courbe C, y compris les accessoires de montage. Selon NF EN 60947-2. (matériau) | 1.000 | 62586.35 | 62586.35 |
| mt35cgm021dbeak | U | Disjoncteur magnétothermique, de 4 modules, tétrapolaire (4P), avec 6 kA de pouvoir de coupure, de 32 A d'intensité nominale, courbe C, y compris les accessoires de montage. Selon NF EN 60947-2. (matériau) | 1.000 | 69039.13 | 69039.13 |
| mt35cgm029eb | U | Interrupteur différentiel instantané, 2P/40A/30mA, de 2 modules, y compris les accessoires de montage. Selon NF EN 61008-1. (matériau) | 3.000 | 65273.95 | 195821.85 |
| mt35cgm031fa | U | Interrupteur différentiel instantané, 4P/25A/30mA, de 4 modules, y compris les accessoires de montage. Selon NF EN 61008-1. (matériau) | 1.000 | 94534.33 | 94534.33 |
| mt35cgm050b | U | Minuterie pour la temporisation de l'éclairage, 16 A, réglable de 1 à 7 minutes. (matériau) | 1.000 | 26901.09 | 26901.09 |
| mt35cgm240g | U | Boîte avec porte opaque, pour abriter un tableau électrique, 2 rangées de 18 modules avec degré de protection IP40 et IK09, double isolation (classe II), autoextinguible avec collecteur de terre inclus couleur blanche RAL 9003. Selon IEC 60439 et IEC 60670-24. (matériau) | 1.000 | 130733.93 | 130733.93 |
| mt35cgm032e | U | Télérupteur de 1 module, bipolaire (2P), de 16 A, y compris les accessoires de montage, selon NF EN 60669-1 et NF EN 60669-2-2. (matériau) | 1.000 | 27844.80 | 27844.80 |
| mo003 | h | Compagnon professionnel III/CP2 électricien. (main-d'œuvre) | 3.709 | 1939.14 | 7192.27 |
| % | % | Frais de chantier des unités d'ouvrage | 2 % | 833465.05 | 16669.30 |
|  |  | Coûts directs |  |  | 850134.35 |
