# Conduite pour ventilation secondaire

- Propriété du fichier: CYPE INGENIEROS, S.A.
- Format: FIEBDC-3/2002
- Zone géographique: Côte d'Ivoire
- Devise: XOF
- Coûts indirects: 3.00 %
- Frais généraux: 13.00 %
- Bénéfice: 6.00 %
- TVA: 18.00 %

## T Équipements techniques

### TQ Installations d'évacuation des eaux usées

#### TQN Colonnes et descentes

**TQN090** m Conduite pour ventilation secondaire.
Conduite pour ventilation secondaire du réseau d'évacuation des eaux, formée d'un tube de PVC, de 125 mm de diamètre et 1,6 mm d'épaisseur; assemblage collée avec adhésif. Comprend le liquide nettoyeur, l'adhésif pour les tubes et les accessoires de PVC, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tvg400g | U | Matériau auxiliaire pour montage et fixation à l'ouvrage des tuyaux en PVC, de 125 mm de diamètre. (matériau) | 0.250 | 452.83 | 113.21 |
| mt36tvg010gh | m | Tube en PVC, de 125 mm de diamètre et 1,6 mm d'épaisseur, avec le prix augmenté de 35% pour cause d'accessoires et pièces spéciales. (matériau) | 1.050 | 4075.50 | 4279.28 |
| mt11var009 | l | Liquide nettoyeur pour collage par adhésif de tubes et accessoires en PVC. (matériau) | 0.060 | 31795.57 | 1907.73 |
| mt11var010 | l | Adhésif pour tubes et accessoires en PVC. (matériau) | 0.030 | 40522.44 | 1215.67 |
| op00ato010 |  | Tournevis. | 1.000 | 0.00 | 0.00 |
| op00mar010 |  | Marteau. | 1.000 | 0.00 | 0.00 |
| op00tal010 |  | Perceuse. | 1.000 | 0.00 | 0.00 |
| mo008 | h | Compagnon professionnel III/CP2 plombier. (main-d'œuvre) | 0.152 | 1939.14 | 294.75 |
| mo107 | h | Ouvrier professionnel II/OP plombier. (main-d'œuvre) | 0.076 | 1207.61 | 91.78 |
| % | % | Frais de chantier des unités d'ouvrage | 2 % | 7902.42 | 158.05 |
|  |  | Coûts directs |  |  | 8060.47 |
