# Grille de reprise

- Propriété du fichier: CYPE INGENIEROS, S.A.
- Format: FIEBDC-3/2002
- Zone géographique: Côte d'Ivoire
- Devise: XOF
- Coûts indirects: 3.00 %
- Frais généraux: 13.00 %
- Bénéfice: 6.00 %
- TVA: 18.00 %

## T Équipements techniques

### TV Climatisation et ventilation

#### TVA Distribution d'air

**TVA210** U Grille de reprise.
Grille de retour, d'aluminium extrudé, anodisé couleur naturelle E6-C-0, avec lames verticales réglables individuellement, de 1225x75 mm, fixation via vis visibles (avec cadre de montage de tôle en acier galvanisé), montée dans conduit rectangulaire non métallique. Comprend les accessoires de montage et les éléments de fixation.
Inclut: Implantation. Montage et fixation de la grille.
Critère pour le métré: Nombre d'unités prévues, selon documentation graphique du Projet.
Critère pour le mémoire: On mesurera le nombre d'unités réellement exécutées selon les spécifications du Projet.

| Code | U | Désignation | Quantité | Prix | Montant |
|---|---|---|---|---|---|
| mt42trx020cah1 | U | Grille de retour, d'aluminium extrudé, anodisé couleur naturelle E6-C-0, avec lames verticales réglables individuellement, de 1225x75 mm, fixation via vis visibles (avec cadre de montage de tôle en acier galvanisé). (matériau) | 1.000 | 62965.38 | 62965.38 |
| mo005 | h | Compagnon professionnel III/CP2 installateur de climatisation. (main-d'œuvre) | 0.255 | 1939.14 | 494.48 |
| mo104 | h | Ouvrier professionnel II/OP installateur de climatisation. (main-d'œuvre) | 0.255 | 1207.61 | 307.94 |
| % | % | Frais de chantier des unités d'ouvrage | 2 % | 63767.80 | 1275.36 |
|  |  | Coûts directs |  |  | 65043.16 |
