# Ventilateur pour extraction des fumées, immergé dans la zone à risque

- Propriété du fichier: CYPE INGENIEROS, S.A.
- Format: FIEBDC-3/2002
- Zone géographique: Côte d'Ivoire
- Devise: XOF
- Coûts indirects: 3.00 %
- Frais généraux: 13.00 %
- Bénéfice: 6.00 %
- TVA: 18.00 %

## T Équipements techniques

### TV Climatisation et ventilation

#### TVG Ventilation mécanique pour garages

**TVG020** U Ventilateur pour extraction des fumées, immergé dans la zone à risque.
Boîte de ventilation centrifuge avec isolation acoustique composée de ventilateur centrifuge avec rouet à ailettes vers l'arrière, moteur pour alimentation triphasée à 230/400 V et 50 Hz de fréquence, avec protection thermique, isolation classe H, degré de protection IP55, carcasse extérieur en acier galvanisé à chaud et boîte à bornes à distance, de 1420 tr/min, puissance absorbée 0,37 kW, débit maximum 3380 m³/h, niveau de pression sonore 53 dBA, pour travailler immergé à 400°C pendant deux heures, selon NF EN 12101-3. Comprend les éléments antivibratoires, les éléments de fixation et les accessoires.
Inclut: Mise en place et fixation de la boîte de ventilation. Connexion et contrôle de son bon fonctionnement.
Critère pour le métré: Nombre d'unités prévues, selon documentation graphique du Projet.
Critère pour le mémoire: On mesurera le nombre d'unités réellement exécutées selon les spécifications du Projet.

| Code | U | Désignation | Quantité | Prix | Montant |
|---|---|---|---|---|---|
| mt42vsp560a | U | Boîte de ventilation centrifuge avec isolation acoustique composée de ventilateur centrifuge avec rouet à ailettes vers l'arrière, moteur pour alimentation triphasée à 230/400 V et 50 Hz de fréquence, avec protection thermique, isolation classe H, degré de protection IP55, carcasse extérieur en acier galvanisé à chaud et boîte à bornes à distance, de 1420 tr/min, puissance absorbée 0,37 kW, débit maximum 3380 m³/h, niveau de pression sonore 53 dBA, pour travailler immergé à 400°C pendant deux heures, selon NF EN 12101-3. (matériau) | 1.000 | 2562069.79 | 2562069.79 |
| mt42vsp940i | U | Accessoires et éléments de fixation de boîte de ventilation centrifuge. (matériau) | 1.000 | 119059.98 | 119059.98 |
| mo011 | h | Compagnon professionnel III/CP2 monteur. (main-d'œuvre) | 4.217 | 1939.14 | 8177.35 |
| mo080 | h | Ouvrier professionnel II/OP monteur. (main-d'œuvre) | 4.217 | 1209.92 | 5102.23 |
| % | % | Frais de chantier des unités d'ouvrage | 2 % | 2694409.35 | 53888.19 |
|  |  | Coûts directs |  |  | 2748297.54 |
