# Pièce spéciale pour le conduit de ventilation de section circulaire

- Propriété du fichier: CYPE INGENIEROS, S.A.
- Format: FIEBDC-3/2002
- Zone géographique: Côte d'Ivoire
- Devise: XOF
- Coûts indirects: 3.00 %
- Frais généraux: 13.00 %
- Bénéfice: 6.00 %
- TVA: 18.00 %

## T Équipements techniques

### TV Climatisation et ventilation

#### TVG Ventilation mécanique pour garages

**TVG060** U Pièce spéciale pour le conduit de ventilation de section circulaire.
Coude 90° pour conduit circulaire d'acier galvanisé, de 80 mm de diamètre, dans le réseau de conduits de ventilation.
Inclut: Mise en place et fixation des pièces spéciales préfabriquées au réseau de conduits.
Critère pour le métré: Nombre d'unités prévues, selon documentation graphique du Projet.
Critère pour le mémoire: On mesurera le nombre d'unités réellement exécutées selon les spécifications du Projet.

| Code | U | Désignation | Quantité | Prix | Montant |
|---|---|---|---|---|---|
| mt42con218daa | U | Coude 90° pour conduit circulaire d'acier galvanisé, de 80 mm de diamètre. (matériau) | 1.000 | 6257.64 | 6257.64 |
| mo013 | h | Compagnon professionnel III/CP2 monteur de conduits métalliques. (main-d'œuvre) | 0.105 | 1939.14 | 203.61 |
| mo084 | h | Ouvrier professionnel II/OP monteur de conduits métalliques. (main-d'œuvre) | 0.105 | 1209.92 | 127.04 |
| % | % | Frais de chantier des unités d'ouvrage | 2 % | 6588.29 | 131.77 |
|  |  | Coûts directs |  |  | 6720.06 |
