# Vanne

- Propriété du fichier: CYPE Ingenieros S.A.
- Format: FIEBDC-3/2016
- Logiciel: Generador de precios de la construcción. CYPE Ingenieros, S.A.
- Date: 24/05/2024
- Zone géographique: Côte d'Ivoire
- Devise: XOF
- Coûts indirects: 3 %
- Frais généraux: 13 %
- Bénéfice: 6 %
- TVA: 18 %

## T Équipements techniques

### TI Protections contre les incendies

#### TIP Systèmes d'approvisionnement en eau

**TIP060** U Vanne.
Vanne à opercule à obturateur ascendant et fermeture élastique, assemblage avec brides, de 8" de diamètre, PN=16 bar, constituée de corps, disque en cale et volant de fonte ductile et obturateur d'acier inoxydable.
Inclut: Montage, connexion et contrôle de son bon fonctionnement.
Critère pour le métré: Nombre d'unités prévues, selon documentation graphique du Projet.
Critère pour le mémoire: On mesurera le nombre d'unités réellement exécutées selon les spécifications du Projet.

| Code | U | Désignation | Quantité | Prix | Montant |
|---|---|---|---|---|---|
| mt41svc008g | U | Vanne à opercule à obturateur ascendant et fermeture élastique, assemblage avec brides, de 8" de diamètre, PN=16 bar, constituée de corps, disque en cale et volant de fonte ductile et obturateur d'acier inoxydable. (matériau) | 1 | 699286.48 | 699286.480 |
| mo008 | h | Compagnon professionnel III/CP2 plombier. (main-d'œuvre) | 0.456 | 1939.14 | 884.248 |
| mo107 | h | Ouvrier professionnel II/OP plombier. (main-d'œuvre) | 0.456 | 1207.61 | 550.670 |
| % | % | Frais de chantier des unités d'ouvrage | 2 % | 700721.398 | 14014.428 |
|  |  | Coûts directs |  |  | 714735.826 |

## Ressources

**mt41svc008g** U Vanne à opercule à obturateur ascendant et fermeture élastique
Données techniques: Coût énergétique 1525.664 MJ; Émission de CO2 128.416 kg
Déchets:
- emballage: re150101 Emballages en papier et en carton. (composant de déchet); quantité 0.086 kg; Code CED 15 01 01; Masse de l'élément 1 kg; Volume 0.001333 m3
