# FIEBDC-3

- Propriété du fichier: CYPE INGENIEROS, S.A.
- Format: FIEBDC-3/2002
- Zone géographique: Côte d'Ivoire
- Devise: XOF
- Coûts indirects: 3.00 %
- Frais généraux: 13.00 %
- Bénéfice: 6.00 %
- TVA: 18.00 %

| Code | U | Désignation | Prix |
|---|---|---|---|
| mt07aco055e | kg | Barres en acier haute adhérence, Fe E 500, de divers diamètres. (matériau) | 729.61 |
| mt07sep010ae | U | Séparateur homologué en plastique, pour armatures de murs de divers diamètres. (matériau) | 51.78 |
| mt08var050 | kg | Fil de fer galvanisé pour attacher, de 1,30 mm de diamètre. (matériau) | 1054.78 |
| op00ata010 |  | Pince à ligaturer. | 0.00 |
| op00ciz020 |  | Cisaille pour barres à haute adhérence en acier. | 0.00 |
| mo043 | h | Compagnon professionnel III/CP2 ferrailleur. (main-d'œuvre) | 1963.87 |
| mo090 | h | Ouvrier professionnel II/OP ferrailleur. (main-d'œuvre) | 1258.27 |
| % | % | Frais de chantier des unités d'ouvrage | 0.00 |

**GIA010** kg Acier pour béton.
Prix: 0.00
Acier Fe E 500 pour ferraillage de l'armature et pose pour mur de soutènement 3
