# Pare-baignoire

- Propriété du fichier: CYPE INGENIEROS, S.A.
- Format: FIEBDC-3/2002
- Zone géographique: Côte d'Ivoire
- Devise: XOF
- Coûts indirects: 3.00 %
- Frais généraux: 13.00 %
- Bénéfice: 6.00 %
- TVA: 18.00 %

## T Équipements techniques

### TB Équipements sanitaires

#### TBU Douches

**TBU240** U Pare-baignoire.
Pare-baignoire frontal, de 1000 à 1450 mm de largeur et 1500 mm de hauteur, constitué de deux portes battantes avec ouverture dans les deux sens et deux panneaux fixes, de verre transparent avec profilés en aluminium finition blanche et un pare-baignoire latéral fixe de 700 à 750 mm de largeur. Comprend les fixations et le scellement des joints.
Inclut: Implantation et marquage des points de fixation. Installation des profilés formant le pare-baignoire. Montage des panneaux et de la porte. Montage des accessoires. Scellement des joints.
Critère pour le métré: Nombre d'unités prévues, selon documentation graphique du Projet.
Critère pour le mémoire: On mesurera le nombre d'unités réellement mises en place selon les spécifications du Projet.

| Code | U | Désignation | Quantité | Prix | Montant |
|---|---|---|---|---|---|
| mt31mas060a | U | Pare-baignoire frontal, de 1000 à 1450 mm de largeur et 1500 mm de hauteur, constitué de deux portes battantes avec ouverture dans les deux sens et deux panneaux fixes, de verre transparent avec profilés en aluminium finition blanche, y compris les éléments de fixation. (matériau) | 1.000 | 1088486.80 | 1088486.80 |
| mt31mas065ea | U | Pare-baignoire latéral fixe, de 700 à 750 mm de largeur et 1500 mm de hauteur, de verre transparent avec profilés en aluminium finition blanche, y compris les éléments de fixation. (matériau) | 1.000 | 367523.01 | 367523.01 |
| op00ato010 |  | Tournevis. | 1.000 | 0.00 | 0.00 |
| mo011 | h | Compagnon professionnel III/CP2 monteur. (main-d'œuvre) | 3.045 | 1939.14 | 5904.68 |
| mo080 | h | Ouvrier professionnel II/OP monteur. (main-d'œuvre) | 3.045 | 1209.92 | 3684.21 |
| % | % | Frais de chantier des unités d'ouvrage | 2 % | 1465598.70 | 29311.97 |
|  |  | Coûts directs |  |  | 1494910.67 |
