# Surpresseur

- Propriété du fichier: CYPE Ingenieros S.A.
- Format: FIEBDC-3/2016
- Logiciel: Générateur de prix de la construction. CYPE Ingenieros, S.A.
- Date: 16/09/2024
- Zone géographique: Côte d'Ivoire
- Devise: XOF
- Coûts indirects: 3 %
- Frais généraux: 13 %
- Bénéfice: 6 %
- TVA: 18 %

## T Équipements techniques

### TI Protections contre les incendies

#### TIP Systèmes d'approvisionnement en eau

**TIP030** U Surpresseur.
Surpresseur d'eau contre les incendies, modèle COMPACFIRE AFU 12 MATRIX 18-6/4-EJ TRD "EBARA", constitué de: une pompe principale centrifuge monobloc MATRIX 18-6/4, chemise extérieure, impulseur, base porte-fermeture et axe d'acier inoxydable AISI 304, actionnée par moteur asynchrone à 2 pôles de 4 kW, isolation classe F, protection IP55, efficacité IE3, pour alimentation triphasée à 230/400 V, une pompe auxiliaire jockey CVM A/12, avec chemise externe d'acier inoxydable AISI 304, axe d'acier inoxydable AISI 416, corps d'aspiration et d'impulsion et contrebrides de fonte de fer, diffuseurs de polycarbonate avec fibre de verre, actionnée par moteur électrique de 0,9 kW, réservoir hydropneumatique de 24 l, socle métallique, vannes d'isolement et clapet de non retour, manomètres, tableau électrique de force et commande pour l'opération totalement automatique du groupe, support métallique pour tableau électrique, collecteur d'impulsion. Comprend les supports, les pièces spéciales et les accessoires.
Inclut: Implantation et tracé des tubes. Mise en place et fixation du surpresseur. Mise en place et fixation des tubes et des accessoires. Montage, connexion et contrôle de son bon fonctionnement.
Critère pour le métré: Nombre d'unités prévues, selon documentation graphique du Projet.
Critère pour le mémoire: On mesurera le nombre d'unités réellement exécutées selon les spécifications du Projet.

| Code | U | Désignation | Quantité | Prix | Montant |
|---|---|---|---|---|---|
| mt37bce092c | U | Surpresseur d'eau contre les incendies, modèle COMPACFIRE AFU 12 MATRIX 18-6/4-EJ TRD "EBARA", constitué de: une pompe principale centrifuge monobloc MATRIX 18-6/4, chemise extérieure, impulseur, base porte-fermeture et axe d'acier inoxydable AISI 304, actionnée par moteur asynchrone à 2 pôles de 4 kW, isolation classe F, protection IP55, efficacité IE3, pour alimentation triphasée à 230/400 V, une pompe auxiliaire jockey CVM A/12, avec chemise externe d'acier inoxydable AISI 304, axe d'acier inoxydable AISI 416, corps d'aspiration et d'impulsion et contrebrides de fonte de fer, diffuseurs de polycarbonate avec fibre de verre, actionnée par moteur électrique de 0,9 kW, réservoir hydropneumatique de 24 l, socle métallique, vannes d'isolement et clapet de non retour, manomètres, tableau électrique de force et commande pour l'opération totalement automatique du groupe, support métallique pour tableau électrique, collecteur d'impulsion, pièces spéciales et accessoires, monté, connecté et testé en usine, selon UNE 23500. (matériau) | 1 | 3347837.16 | 3347837.160 |
| mt37bce910a | U | Mise en marche de surpresseur d'eau contre les incendies avec une pompe principale et une pompe auxiliaire jockey, "EBARA". (matériau) | 1 | 142065.33 | 142065.330 |
| mo008 | h | Compagnon professionnel III/CP2 plombier. (main-d'œuvre) | 7.011 | 1939.14 | 13595.311 |
| mo107 | h | Ouvrier professionnel II/OP plombier. (main-d'œuvre) | 7.011 | 1207.61 | 8466.554 |
| % | % | Frais de chantier des unités d'ouvrage | 2 % | 3511964.355 | 70239.287 |
|  |  | Coûts directs |  |  | 3582203.642 |

## Ressources

**mt37bce092c** U Surpresseur d'eau contre les incendies
Données techniques: Coût énergétique 3640.647 MJ; Émission de CO2 452.762 kg
Déchets:
- emballage: re150101 Emballages en papier et en carton. (composant de déchet); quantité 1.661 kg; Code CED 15 01 01; Masse de l'élément 1 kg; Volume 0.001333 m3
