# Imperméabilisation d'un canal, avec géotextile et géomembrane

- Propriété du fichier: CYPE INGENIEROS, S.A.
- Format: FIEBDC-3/2002
- Zone géographique: Côte d'Ivoire
- Devise: XOF
- Coûts indirects: 3.00 %
- Frais généraux: 13.00 %
- Bénéfice: 6.00 %
- TVA: 18.00 %

## B Aménagements extérieurs

### BE Imperméabilisation

#### BEB Berges

**BEB020** m² Imperméabilisation d'un canal, avec géotextile et géomembrane.
Imperméabilisation d'un canal d'eau potable, avec géomembrane homogène en polychlorure de vinyle plastifié (PVC-P), de 1,2 mm d'épaisseur, couleur grise, avec une densité de 1240 kg/m³ selon NF EN ISO 1183 et résistance CBR au poinçonnement de 1,8 kN selon NF EN ISO 12236, placée avec des recouvrements, sans adhérer au support, sur géotextile non tissé synthétique, thermosoudé, en polypropylène, avec une résistance à la traction longitudinale de 22,0 kN/m, une résistance à la traction transversale de 25,0 kN/m, une ouverture de cône à l'essai de perforation dynamique selon NF EN ISO 13433 inférieure à 8 mm, résistance CBR au poinçonnement 1,1 kN et une masse surfacique de 300 g/m².
Inclut: Nettoyage préalable de la surface support. Implantation et découpe. Mise en place du géotextile. Mise en place de l'imperméabilisation. Résolution des unions.
Critère pour le métré: Surface mesurée selon documentation graphique du Projet.
Critère pour le mémoire: On mesurera la surface réellement exécutée selon les spécifications du Projet.

| Code | U | Désignation | Quantité | Prix | Montant |
|---|---|---|---|---|---|
| mt14gso030dgvc | m² | Géotextile non tissé synthétique, thermosoudé, en polypropylène, avec une résistance à la traction longitudinale de 22 kN/m, une résistance à la traction transversale de 25 kN/m, une ouverture de cône à l'essai de perforation dynamique selon NF EN ISO 13433 inférieure à 8 mm, résistance CBR au poinçonnement 1,1 kN et une masse surfacique de 300 g/m², selon NF EN 13252. (matériau) | 1.100 | 2338.08 | 2571.89 |
| mt15dag010a | m² | Géomembrane homogène en polychlorure de vinyle plastifié (PVC-P), de 1,2 mm d'épaisseur, couleur grise, avec une densité de 1240 kg/m³ selon NF EN ISO 1183 et résistance CBR au poinçonnement de 1,8 kN selon NF EN ISO 12236, fournie en rouleaux de 2,05 m de largeur et 150 m de longueur. (matériau) | 1.100 | 7766.83 | 8543.51 |
| op00pis010 |  | Pistolet à air chaud pour soudure de matériaux thermoplastiques. | 1.000 | 0.00 | 0.00 |
| mo029 | h | Compagnon professionnel III/CP2 poseur de membranes d'étanchéité. (main-d'œuvre) | 0.209 | 1887.12 | 394.41 |
| mo067 | h | Ouvrier professionnel II/OP poseur de membranes d'étanchéité. (main-d'œuvre) | 0.209 | 1209.92 | 252.87 |
| % | % | Frais de chantier des unités d'ouvrage | 2 % | 11762.68 | 235.25 |
|  |  | Coûts directs |  |  | 11997.93 |
