# Imperméabilisation d'un canal, avec géotextile et géomembrane

- Propriété du fichier: CYPE INGENIEROS, S.A.
- Format: FIEBDC-3/2002
- Zone géographique: Côte d'Ivoire
- Devise: XOF
- Coûts indirects: 3.00 %
- Frais généraux: 13.00 %
- Bénéfice: 6.00 %
- TVA: 18.00 %

## B Aménagements extérieurs

### BE Imperméabilisation

#### BEB Berges

**BEB020** m² Imperméabilisation d'un canal, avec géotextile et géomembrane.
Imperméabilisation d'un canal d'eau potable, avec géomembrane homogène en polychlorure de vinyle plastifié (PVC-P), de 1,2 mm d'épaisseur, couleur grise, avec une densité de 1240 kg/m³ selon NF EN ISO 1183 et résistance CBR au poinçonnement de 1,8 kN selon NF EN ISO 12236, placée avec des recouvrements, sans adhérer au support, sur géotextile tissé à base de polypropylène, avec une résistance à la traction longitudinale de 105,0 kN/m, une résistance à la traction transversale de 105,0 kN/m, une ouverture de cône à l'essai de perforation dynamique selon NF EN ISO 13433 inférieure à 7 mm, résistance CBR au poinçonnement 10,5 kN et une masse surfacique de 445 g/m².
Inclut: Nettoyage préalable de la surface support. Implantation et découpe. Mise en place du géotextile. Mise en place de l'imperméabilisation. Résolution des unions.
Critère pour le métré: Surface mesurée selon documentation graphique du Projet.
Critère pour le mémoire: On mesurera la surface réellement exécutée selon les spécifications du Projet.

| Code | U | Désignation | Quantité | Prix | Montant |
|---|---|---|---|---|---|
| mt14gsa040hh | m² | Géotextile tissé à base de polypropylène, avec une résistance à la traction longitudinale de 105 kN/m, une résistance à la traction transversale de 105 kN/m, une ouverture de cône à l'essai de perforation dynamique selon NF EN ISO 13433 inférieure à 7 mm, résistance CBR au poinçonnement 10,5 kN et une masse surfacique de 445 g/m², selon NF EN 13252. (matériau) | 1.100 | 4369.11 | 4806.02 |
| mt15dag010a | m² | Géomembrane homogène en polychlorure de vinyle plastifié (PVC-P), de 1,2 mm d'épaisseur, couleur grise, avec une densité de 1240 kg/m³ selon NF EN ISO 1183 et résistance CBR au poinçonnement de 1,8 kN selon NF EN ISO 12236, fournie en rouleaux de 2,05 m de largeur et 150 m de longueur. (matériau) | 1.100 | 7766.83 | 8543.51 |
| op00pis010 |  | Pistolet à air chaud pour soudure de matériaux thermoplastiques. | 1.000 | 0.00 | 0.00 |
| mo029 | h | Compagnon professionnel III/CP2 poseur de membranes d'étanchéité. (main-d'œuvre) | 0.209 | 1887.12 | 394.41 |
| mo067 | h | Ouvrier professionnel II/OP poseur de membranes d'étanchéité. (main-d'œuvre) | 0.209 | 1209.92 | 252.87 |
| % | % | Frais de chantier des unités d'ouvrage | 2 % | 13996.81 | 279.94 |
|  |  | Coûts directs |  |  | 14276.75 |
