# Imperméabilisation d'un canal, avec géotextile et géomembrane

- Propriété du fichier: CYPE INGENIEROS, S.A.
- Format: FIEBDC-3/2002
- Zone géographique: Côte d'Ivoire
- Devise: XOF
- Coûts indirects: 3.00 %
- Frais généraux: 13.00 %
- Bénéfice: 6.00 %
- TVA: 18.00 %

## B Aménagements extérieurs

### BE Imperméabilisation

#### BEB Berges

**BEB020** m² Imperméabilisation d'un canal, avec géotextile et géomembrane.
Imperméabilisation d'un canal d'eau non potable, avec géomembrane homogène en polychlorure de vinyle plastifié (PVC-P), avec résistance aux intempéries, de 1,2 mm d'épaisseur, couleur grise, avec une densité de 1240 kg/m³ selon NF EN ISO 1183, résistance CBR au poinçonnement de 1,8 kN selon NF EN ISO 12236 et une résistance d'accroche supérieure à 40 kN/m, placée avec des recouvrements, sans adhérer au support, sur géotextile non tissé synthétique, thermosoudé, en polypropylène, avec une résistance à la traction longitudinale de 8,0 kN/m, une résistance à la traction transversale de 10,1 kN/m, une ouverture de cône à l'essai de perforation dynamique selon NF EN ISO 13433 inférieure à 40 mm, résistance CBR au poinçonnement 0,3 kN et une masse surfacique de 120 g/m².
Inclut: Nettoyage préalable de la surface support. Implantation et découpe. Mise en place du géotextile. Mise en place de l'imperméabilisation. Résolution des unions.
Critère pour le métré: Surface mesurée selon documentation graphique du Projet.
Critère pour le mémoire: On mesurera la surface réellement exécutée selon les spécifications du Projet.

| Code | U | Désignation | Quantité | Prix | Montant |
|---|---|---|---|---|---|
| mt14gso030aaae | m² | Géotextile non tissé synthétique, thermosoudé, en polypropylène, avec une résistance à la traction longitudinale de 8 kN/m, une résistance à la traction transversale de 10,1 kN/m, une ouverture de cône à l'essai de perforation dynamique selon NF EN ISO 13433 inférieure à 40 mm, résistance CBR au poinçonnement 0,3 kN et une masse surfacique de 120 g/m², selon NF EN 13252. (matériau) | 1.100 | 938.59 | 1032.45 |
| mt15dag020a | m² | Géomembrane homogène en polychlorure de vinyle plastifié (PVC-P), avec résistance aux intempéries, de 1,2 mm d'épaisseur, couleur grise, avec une densité de 1240 kg/m³ selon NF EN ISO 1183, résistance CBR au poinçonnement de 1,8 kN selon NF EN ISO 12236 et une résistance d'accroche supérieure à 40 kN/m, fournie en rouleaux de 2,05 m de largeur et 150 m de longueur. (matériau) | 1.100 | 5157.72 | 5673.49 |
| op00pis010 |  | Pistolet à air chaud pour soudure de matériaux thermoplastiques. | 1.000 | 0.00 | 0.00 |
| mo029 | h | Compagnon professionnel III/CP2 poseur de membranes d'étanchéité. (main-d'œuvre) | 0.209 | 1887.12 | 394.41 |
| mo067 | h | Ouvrier professionnel II/OP poseur de membranes d'étanchéité. (main-d'œuvre) | 0.209 | 1209.92 | 252.87 |
| % | % | Frais de chantier des unités d'ouvrage | 2 % | 7353.22 | 147.06 |
|  |  | Coûts directs |  |  | 7500.28 |
