# Imperméabilisation d'une tuyauterie ou d'un collecteur en béton, avec peinture époxy

- Propriété du fichier: CYPE INGENIEROS, S.A.
- Format: FIEBDC-3/2002
- Zone géographique: Côte d'Ivoire
- Devise: XOF
- Coûts indirects: 3.00 %
- Frais généraux: 13.00 %
- Bénéfice: 6.00 %
- TVA: 18.00 %

## B Aménagements extérieurs

### BE Imperméabilisation

#### BEB Berges

**BEB040** m² Imperméabilisation d'une tuyauterie ou d'un collecteur en béton, avec peinture époxy.
Imperméabilisation d'une tuyauterie ou d'un collecteur en béton, via l'application d'une couche de fond de peinture imperméabilisante bicomposant, à base de résine époxy et bitume, diluée avec 25% d'eau, et d'une couche de finition avec le même produit non dilué, (rendement: 0,25 kg/m² par couche).
Inclut: Nettoyage général de la surface support. Préparation du mélange. Application de la couche de fond.
Critère pour le métré: Surface mesurée selon documentation graphique du Projet.
Critère pour le mémoire: On mesurera la surface réellement exécutée selon les spécifications du Projet.

| Code | U | Désignation | Quantité | Prix | Montant |
|---|---|---|---|---|---|
| mt27upx200a | kg | Peinture imperméabilisante bicomposant, à base de résine époxy et bitume, selon NF EN 1504-2, à appliquer à la brosse, au rouleau ou au pistolet. (matériau) | 0.500 | 5451.47 | 2725.74 |
| mo032 | h | Compagnon professionnel III/CP2 poseur de produits imperméabilisants. (main-d'œuvre) | 0.174 | 1887.12 | 328.36 |
| mo070 | h | Ouvrier professionnel II/OP poseur de produits imperméabilisants. (main-d'œuvre) | 0.174 | 1209.92 | 210.53 |
| % | % | Frais de chantier des unités d'ouvrage | 2 % | 3264.63 | 65.29 |
|  |  | Coûts directs |  |  | 3329.92 |
