# Rabaissement du niveau phréatique avec une pompe autoaspirante

- Propriété du fichier: CYPE INGENIEROS, S.A.
- Format: FIEBDC-3/2002
- Zone géographique: Côte d'Ivoire
- Devise: XOF
- Coûts indirects: 3.00 %
- Frais généraux: 13.00 %
- Bénéfice: 6.00 %
- TVA: 18.00 %

## B Aménagements extérieurs

### BT Terrassement

#### BTI Gestion de l'eau interstitielle

**BTI020** h Rabaissement du niveau phréatique avec une pompe autoaspirante.
Rabaissement du niveau phréatique lors de travaux d'excavation, avec une pompe autoaspirante, pour un débit maximal de 240 m³/h.
Inclut: Abaissement du niveau phréatique.
Critère pour le métré: Temps estimé selon l'étude géotechnique du terrain.
Critère pour le mémoire: Amortissement sous forme de location à l'heure, selon les conditions définies dans le contrat souscrit avec l'entreprise fournisseur.

| Code | U | Désignation | Quantité | Prix | Montant |
|---|---|---|---|---|---|
| mq12bau030e | h | Pompe autoaspirante électrique à eaux propres haute pression, de 3 kW, pour un débit de 240 m³/h. (matériel) | 1.100 | 2201.52 | 2421.67 |
| mq08gel010j | h | Groupe électrogène insonorisé, triphasé, de 30 kVA de puissance. (matériel) | 1.100 | 2048.87 | 2253.76 |
| % | % | Frais de chantier des unités d'ouvrage | 2 % | 4675.43 | 93.51 |
|  |  | Coûts directs |  |  | 4768.94 |
