# Profilage et modelage de talus, avec des moyens mécaniques

- Propriété du fichier: CYPE INGENIEROS, S.A.
- Format: FIEBDC-3/2002
- Zone géographique: Côte d'Ivoire
- Devise: XOF
- Coûts indirects: 3.00 %
- Frais généraux: 13.00 %
- Bénéfice: 6.00 %
- TVA: 18.00 %

## B Aménagements extérieurs

### BT Terrassement

#### BTR Remblais

**BTR020** m² Profilage et modelage de talus, avec des moyens mécaniques.
Profilage et modelage de talus de déblaiement pour nivellement, d'entre 3 et 6 m de hauteur, en terrain compact, avec des moyens mécaniques.
Inclut: Préparation de la zone de travail. Emplacement des points topographiques. Exécution du profilage et du modelage.
Critère pour le métré: Surface mesurée selon documentation graphique du Projet.
Critère pour le mémoire: On mesurera la surface réellement exécutée selon les spécifications du Projet.

| Code | U | Désignation | Quantité | Prix | Montant |
|---|---|---|---|---|---|
| mq01exc010c | h | Pelleteuse à chenilles, de 113 kW. (matériel) | 0.006 | 28180.59 | 169.08 |
| % | % | Frais de chantier des unités d'ouvrage | 2 % | 169.08 | 3.38 |
|  |  | Coûts directs |  |  | 172.46 |
