# Remblai des tranchées ou des rigoles, avec granulats recyclés

- Propriété du fichier: CYPE INGENIEROS, S.A.
- Format: FIEBDC-3/2002
- Zone géographique: Côte d'Ivoire
- Devise: XOF
- Coûts indirects: 3.00 %
- Frais généraux: 13.00 %
- Bénéfice: 6.00 %
- TVA: 18.00 %

## B Aménagements extérieurs

### BT Terrassement

#### BTR Remblais

**BTR040** m³ Remblai des tranchées ou des rigoles, avec granulats recyclés.
Remblai de tranchées ou de rigoles avec sable de matériau recyclé de béton et céramique de 0 à 5 mm de diamètre, et compactage en couches successives de 25 cm d'épaisseur maximale avec un rouleau vibrant à guidage manuel.
Inclut: Extension du matériau de remblai en couches d'épaisseurs uniformes. Humidification ou assèchement de chaque couche. Compactage.
Critère pour le métré: Volume moyen sur les sections théoriques de l'excavation, selon documentation graphique du Projet.
Critère pour le mémoire: On mesurera, en profil compacté, le volume réellement exécuté selon les spécifications du Projet, sans inclure les augmentations par excès d'excavation non autorisés.

| Code | U | Désignation | Quantité | Prix | Montant |
|---|---|---|---|---|---|
| mt01aro020d | t | Sable de matériau recyclé de béton et céramique, de granulométrie comprise entre 0 et 5 mm, fournie par camion. (matériau) | 1.850 | 5521.42 | 10214.63 |
| mq02cia020j | h | Camion citerne, de 8 m³ de capacité. (matériel) | 0.006 | 56865.06 | 341.19 |
| mq01pan010a | h | Chargeuse sur pneus de 120 kW/1,9 m³. (matériel) | 0.011 | 21549.23 | 237.04 |
| mq02roa010a | h | Rouleau vibrant à guidage manuel, de 700 kg, largeur de travail 70 cm. (matériel) | 0.110 | 4531.61 | 498.48 |
| mo087 | h | Ouvrier professionnel II/OP VRD espaces publics. (main-d'œuvre) | 0.325 | 1209.92 | 393.22 |
| % | % | Frais de chantier des unités d'ouvrage | 2 % | 11684.56 | 233.69 |
|  |  | Coûts directs |  |  | 11918.25 |
