# Remblai de tranchées, avec des moyens mécaniques et compactage par inondation

- Propriété du fichier: CYPE INGENIEROS, S.A.
- Format: FIEBDC-3/2002
- Zone géographique: Côte d'Ivoire
- Devise: XOF
- Coûts indirects: 3.00 %
- Frais généraux: 13.00 %
- Bénéfice: 6.00 %
- TVA: 18.00 %

## B Aménagements extérieurs

### BT Terrassement

#### BTR Remblais

**BTR070** m³ Remblai de tranchées, avec des moyens mécaniques et compactage par inondation.
Remblai de tranchées avec sable 0/5 mm, avec des moyens mécaniques et compactage par inondation avec de l'eau, en recouvrement de tuyaux placés dans un terrain suffisamment perméable pour distribuer l'excès d'eau.
Inclut: Extension du matériau de remplissage. Inondation avec de l'eau.
Critère pour le métré: Volume moyen sur les sections théoriques de l'excavation, selon documentation graphique du Projet.
Critère pour le mémoire: On mesurera le volume réellement exécuté selon les spécifications du Projet, sans inclure les augmentations par excès d'excavation non autorisés.

| Code | U | Désignation | Quantité | Prix | Montant |
|---|---|---|---|---|---|
| mt01ara030 | t | Sable de 0 à 5 mm de diamètre, propre. (matériau) | 1.800 | 5812.02 | 10461.64 |
| mq02cia020j | h | Camion citerne, de 8 m³ de capacité. (matériel) | 0.044 | 56865.06 | 2502.06 |
| mq01pan010a | h | Chargeuse sur pneus de 120 kW/1,9 m³. (matériel) | 0.088 | 21549.23 | 1896.33 |
| mo087 | h | Ouvrier professionnel II/OP VRD espaces publics. (main-d'œuvre) | 0.093 | 1209.92 | 112.52 |
| % | % | Frais de chantier des unités d'ouvrage | 2 % | 14972.55 | 299.45 |
|  |  | Coûts directs |  |  | 15272.00 |
