# Suppression d'un marquage routier longitudinal

- Propriété du fichier: CYPE INGENIEROS, S.A.
- Format: FIEBDC-3/2002
- Zone géographique: Côte d'Ivoire
- Devise: XOF
- Coûts indirects: 3.00 %
- Frais généraux: 13.00 %
- Bénéfice: 6.00 %
- TVA: 18.00 %

## C Démontages et démolitions

### CV Voirie

#### CVS Signalisation routière

**CVS030** m Suppression d'un marquage routier longitudinal.
Suppression d'un marquage routier longitudinal discontinue, de peinture, via équipement de sablage, et chargement manuel dans le camion ou la benne.
Inclut: Implantation. Sablage du revêtement. Balayage avec une balayeuse mécanique. Nettoyage des restes d'ouvrage. Chargement manuel des décombres dans le camion ou la benne.
Critère pour le métré: Longueur mesurée selon documentation graphique du Projet.
Critère pour le mémoire: On mesurera la longueur réellement exécutée selon les spécifications du Projet.

| Code | U | Désignation | Quantité | Prix | Montant |
|---|---|---|---|---|---|
| mq06aca020 | h | Équipement de sablage pour revêtement de sol en béton, avec système d'aspiration. (matériel) | 0.003 | 5021.73 | 15.07 |
| mq11bar010 | h | Balayeuse remorquée avec moteur auxiliaire. (matériel) | 0.003 | 31885.57 | 95.66 |
| mq04dua020a | h | Dumper à décharge frontale de 1,5 t de charge utile. (matériel) | 0.003 | 2812.16 | 8.44 |
| mo087 | h | Ouvrier professionnel II/OP VRD espaces publics. (main-d'œuvre) | 0.009 | 1209.92 | 10.89 |
| % | % | Frais de chantier des unités d'ouvrage | 2 % | 130.06 | 2.60 |
|  |  | Coûts directs |  |  | 132.66 |
