# Terrain de padel

- Propriété du fichier: CYPE INGENIEROS, S.A.
- Format: FIEBDC-3/2002
- Zone géographique: Côte d'Ivoire
- Devise: XOF
- Coûts indirects: 3.00 %
- Frais généraux: 13.00 %
- Bénéfice: 6.00 %
- TVA: 18.00 %

## M Mobilier urbain

### MI Installations sportives complètes

#### MIP Terrains de padel

**MIP010** U Terrain de padel.
Terrain de padel, de 20x10 m, avec parois de 4 m de hauteur aux extrémités et sur les 2 premiers mètres de chaque côté, et de 3 m de hauteur pour le reste, avec deux portes d'accès, vitres en verre de sécurité trempé, de 12 mm d'épaisseur et supports de luminaires, de 3 m de longueur, pour fixation sur la structure métallique, constitué de: structure métallique, composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm; ensemble de vitres en verre de sécurité trempé, de 12 mm d'épaisseur, composé de 14 vitres en verre de sécurité trempé, de 2995x1995 mm et 12 mm d'épaisseur, et 4 vitres en verre de sécurité trempé, de 1995x1995 mm et 12 mm d'épaisseur, avec trous pour fixation sur la structure et quatre supports de luminaires, de 3 m de longueur, pour fixation sur la structure métallique, chacun composé d'un poteau en acier S235JR laminé à chaud, de 100x50 mm et 2 mm d'épaisseur, finition galvanisée, et un croisement en tôle pliée galvanisée à chaud, de 2 mm d'épaisseur, avec trous pour fixation de luminaires.
Critère d'évaluation économique: Le prix ne comprend la fondation, le revêtement sportif, l'équipement sportif, les luminaires ni l'installation électrique.
Inclut: Implantation. Montage et fixation de la structure métallique. Mise en place et fixation des vitres. Montage et fixation, sur la structure métallique, des supports complémentaires des luminaires. Contrôle de son bon fonctionnement.
Critère pour le métré: Nombre d'unités prévues, selon documentation graphique du Projet.
Critère pour le mémoire: On mesurera le nombre d'unités réellement exécutées selon les spécifications du Projet.

| Code | U | Désignation | Quantité | Prix | Montant |
|---|---|---|---|---|---|
| mt47cit500a | U | Structure métallique, composée de 4 poteaux de coins et 26 poteaux intermédiaires en acier S235JR laminé à chaud, de 100x50 mm et 2 mm d'épaisseur, finition galvanisée, avec renforts en tôle pliée galvanisée à chaud, de 2 mm d'épaisseur et 0,58 m de longueur, soudée au poteau; plaques d'ancrage en acier S235JR laminé à chaud, avec trous de 18 mm de diamètre, de 260x180 mm et 8 mm d'épaisseur, finition galvanisée, pour poteaux intermédiaires et plaques d'ancrage spéciales en acier S235JR laminé à chaud, de 8 mm d'épaisseur, finition galvanisée, pour poteaux de coins; treillis soudé en acier galvanisé, de 50x50 mm et 4 mm de diamètre; tableaux de fixation de treillis soudé constitués de cornières en tôle galvanisée à chaud, de 2,5 mm d'épaisseur, avec trous pour hébergement des pointes du treillis soudé; deux portes d'accès avec serrure; traverses horizontales en tube en acier galvanisé à chaud, de 40x30 mm et 1,5 mm d'épaisseur; et platines horizontales pour renfort et fixation de maille de feuillard galvanisé à chaud, de 40x3 mm, finition laquée, de couleur à choisir, avec éléments de fixation. (matériau) | 1.000 | 10015955.17 | 10015955.17 |
| mt47cit510b | U | Ensemble de vitres en verre de sécurité trempé, de 12 mm d'épaisseur, composé de 14 vitres en verre de sécurité trempé, de 2995x1995 mm et 12 mm d'épaisseur, et 4 vitres en verre de sécurité trempé, de 1995x1995 mm et 12 mm d'épaisseur, avec trous pour fixation sur la structure, avec éléments de fixation. (matériau) | 1.000 | 6934632.07 | 6934632.07 |
| mt47cit520a | U | Supports de luminaires, de 3 m de longueur, pour fixation sur la structure métallique, chacun composé d'un poteau en acier S235JR laminé à chaud, de 100x50 mm et 2 mm d'épaisseur, finition galvanisée, et un croisement en tôle pliée galvanisée à chaud, de 2 mm d'épaisseur, avec trous pour fixation de luminaires, finition laquée, de couleur à choisir. (matériau) | 4.000 | 131590.41 | 526361.64 |
| mo041 | h | Compagnon professionnel III/CP2 VRD espaces publics. (main-d'œuvre) | 34.793 | 1887.12 | 65658.57 |
| mo087 | h | Ouvrier professionnel II/OP VRD espaces publics. (main-d'œuvre) | 34.793 | 1209.92 | 42096.75 |
| % | % | Frais de chantier des unités d'ouvrage | 2 % | 17584704.20 | 351694.08 |
|  |  | Coûts directs |  |  | 17936398.28 |
