# Borne rétractable, en acier inoxydable

- Propriété du fichier: CYPE INGENIEROS, S.A.
- Format: FIEBDC-3/2002
- Zone géographique: Côte d'Ivoire
- Devise: XOF
- Coûts indirects: 3.00 %
- Frais généraux: 13.00 %
- Bénéfice: 6.00 %
- TVA: 18.00 %

## M Mobilier urbain

### MS Potelets et parkings pour vélos

#### MSP Bornes et potelets

**MSP130** U Borne rétractable, en acier inoxydable.
Borne rétractable à élévation et descente automatiques, avec corps en acier inoxydable de 50 cm de hauteur et 14 cm de diamètre, base de 30 cm de diamètre et base encastrable en acier inoxydable de 76,5 cm de hauteur et 22 cm de diamètre, longueur totale de l'ensemble 126,5 cm, fermeture par clé à tête carrée, finition avec peinture époxy, fixé à une base de béton BCN: CPJ-CEM II/A 32,5 - P - B 20 - 15/25 - E: 1 - NA - P 18-305 avec agglomérant hydraulique, composé de ciments à haute résistance et additifs spécifiques, à prise rapide.
Critère d'évaluation économique: Le prix comprend l'excavation.
Inclut: Implantation. Excavation avec des moyens manuels. Bétonnage de la base d'appui. Montage. Suppression et nettoyage du matériau excédant.
Critère pour le métré: Nombre d'unités prévues, selon documentation graphique du Projet.
Critère pour le mémoire: On mesurera le nombre d'unités réellement exécutées selon les spécifications du Projet.

| Code | U | Désignation | Quantité | Prix | Montant |
|---|---|---|---|---|---|
| mt52mug390a | U | Borne rétractable à élévation et descente automatiques, avec corps en acier inoxydable de 50 cm de hauteur et 14 cm de diamètre, base de 30 cm de diamètre et base encastrable en acier inoxydable de 76,5 cm de hauteur et 22 cm de diamètre, longueur totale de l'ensemble 126,5 cm, fermeture par clé à tête carrée, finition avec peinture époxy. (matériau) | 1.000 | 2128748.68 | 2128748.68 |
| mt10hmf040qaed | m³ | Béton non armé prêt à l'emploi BCN: CPJ-CEM II/A 32,5 - TP - B 20 - 15/25 - E: 1 - NA - P 18-305. (matériau) | 0.250 | 69087.07 | 17271.77 |
| mt09amp010a | kg | Agglomérant hydraulique, composé de ciments à haute résistance et additifs spécifiques, à prise rapide. (matériau) | 0.200 | 459.93 | 91.99 |
| mo041 | h | Compagnon professionnel III/CP2 VRD espaces publics. (main-d'œuvre) | 0.696 | 1887.12 | 1313.44 |
| mo087 | h | Ouvrier professionnel II/OP VRD espaces publics. (main-d'œuvre) | 0.696 | 1209.92 | 842.10 |
| % | % | Frais de chantier des unités d'ouvrage | 2 % | 2148267.98 | 42965.36 |
|  |  | Coûts directs |  |  | 2191233.34 |
