# Système provisoire de protection d'une rive de plancher, classe A, pour structures métalliques

- Propriété du fichier: CYPE INGENIEROS, S.A.
- Format: FIEBDC-3/2002
- Zone géographique: Côte d'Ivoire
- Devise: XOF
- Coûts indirects: 3.00 %
- Frais généraux: 13.00 %
- Bénéfice: 6.00 %
- TVA: 18.00 %

## S Sécurité et santé

### SC Équipements de protection collective

#### SCF Protection périmétrique des rives de plancher

**SCF020** m Système provisoire de protection d'une rive de plancher, classe A, pour structures métalliques.
Système provisoire de protection d'une rive de plancher, classe A, pour structures métalliques, de 1 m de hauteur, fournissant une résistance uniquement pour des charges statiques, pour des surfaces de travail ayant un angle d'inclinaison maximum de 10° et qui s'ajuste à différents profilés métalliques, constitué: d'une lisse haute de tube en acier de 25 mm de diamètre et 2500 mm de longueur, amortissable en 150 utilisations; d'une lisse intermédiaire de tube en acier de 25 mm de diamètre et 2500 mm de longueur, disposée de manière à ce qu'une sphère de 470 mm ne passe pas à travers quelque ouverture que ce soit, amortissable en 150 utilisations; d'une plinthe métallique de 3 m de longueur, dont le bord supérieur se trouve au moins 15 cm au-dessus de la surface de travail, amortissable en 150 utilisations et potelets de type pince-dalles de sécurité fabriqués en acier de première qualité peint au four en époxy-polyester, de 35x35 mm et 1500 mm de longueur, espacés au plus de 2,5 m et fixés à la poutre métallique pour serrage, amortissables en 20 utilisations.
Critère pour le métré: Longueur mesurée selon Plan général de coordination en matière de sécurité et de protection de la santé.
Critère pour le mémoire: La longueur mesurée sera celle réellement montée selon spécifications d'Étude ou d'Étude Basique de Sécurité et Santé.

| Code | U | Désignation | Quantité | Prix | Montant |
|---|---|---|---|---|---|
| mt50spb030g | U | Potelet de type pince-dalles de sécurité fabriqué en acier de première qualité peint au four en époxy-polyester, de 35x35 mm et 1500 mm de longueur, avec serrage vers le haut. (matériau) | 0.029 | 20816.46 | 603.68 |
| mt50spb050a | U | Lisse pour potelet matrice, en tube d'acier peint au four en époxy-polyester, de 25 mm de diamètre et 2500 mm de longueur. (matériau) | 0.005 | 5959.12 | 29.80 |
| mt50spb070 | U | Plinthe métallique de 3 m de longueur et 150 mm de hauteur, peint au four en époxy-polyester. (matériau) | 0.002 | 20788.47 | 41.58 |
| mo119 | h | Compagnon professionnel III/CP2 Sécurité et Santé. (main-d'œuvre) | 0.174 | 1887.12 | 328.36 |
| mo120 | h | Ouvrier Sécurité et Santé. (main-d'œuvre) | 0.174 | 1164.21 | 202.57 |
| % | % | Frais de chantier des unités d'ouvrage | 2 % | 1205.99 | 24.12 |
|  |  | Coûts directs |  |  | 1230.11 |
