# Système provisoire de protection d'une rive de plancher, classe C, pour hangars industriels

- Propriété du fichier: CYPE INGENIEROS, S.A.
- Format: FIEBDC-3/2002
- Zone géographique: Côte d'Ivoire
- Devise: XOF
- Coûts indirects: 3.00 %
- Frais généraux: 13.00 %
- Bénéfice: 6.00 %
- TVA: 18.00 %

## S Sécurité et santé

### SC Équipements de protection collective

#### SCF Protection périmétrique des rives de plancher

**SCF130** m Système provisoire de protection d'une rive de plancher, classe C, pour hangars industriels.
Système provisoire de protection d'une rive de plancher, classe C, pour hangars industriels, fournissant une résistance aux forces dynamiques élevées et aux surfaces de travail ayant un angle d'inclinaison maximum de 45°, première mise en place, constitué: de filet de sécurité NF EN 1263-1 U A2 M100 Q M, de polypropylène de haute ténacité, amortissable en 10 poses et structure support avec des bras distants d'au plus 7 m, amortissable en 15 utilisations. Comprend corde de liaison en polypropylène, pour unir les filets et la corde d'attache en polypropylène, pour attacher la corde périmétrique des filets à un support adéquat.
Critère pour le métré: Longueur mesurée selon Plan général de coordination en matière de sécurité et de protection de la santé.
Critère pour le mémoire: La longueur mesurée sera celle réellement montée selon spécifications d'Étude ou d'Étude Basique de Sécurité et Santé.

| Code | U | Désignation | Quantité | Prix | Montant |
|---|---|---|---|---|---|
| mt50sph070a | m² | Filet de sécurité NF EN 1263-1 U A2 M100 Q M, de polypropylène de haute ténacité. Énergie du filet A2 (entre 2,2 et 4,4 kJ). Configuration du filet carré, avec ralingue en polypropylène de 16 mm de diamètre. (matériau) | 1.650 | 3234.59 | 5337.07 |
| mt50sph080a | U | Bras inférieur, constitué de tube rectangulaire métallique de 1 m de longueur, avec deux platines soudées en extrémité pour recevoir le bras supérieur. (matériau) | 0.013 | 58359.51 | 758.67 |
| mt50sph090a | U | Bras supérieur, constitué de tube rectangulaire métallique de 1,5 m de longueur, avec une platine soudée en extrémité pour l'assemblage avec le bras inférieur. (matériau) | 0.013 | 63497.53 | 825.47 |
| mt50sph100 | U | Embase métallique avec des orifices permettant de positionner le bras inférieur de 0° à 90°, avec des intervalles de 15°. (matériau) | 0.013 | 51168.76 | 665.19 |
| mt50sph110 | U | Support pour embase, avec système de fixation par sangles textiles en polyester de haute ténacité. (matériau) | 0.013 | 62601.80 | 813.82 |
| mt50spr180a | m | Corde d'attache NF EN 1263-1 G en polypropylène de haute ténacité, avec traitement aux rayons UV, D=12 mm et charge de rupture supérieure à 20 kN. (matériau) | 0.220 | 313.75 | 69.03 |
| mt50spr170b | m | Corde de liaison NF EN 1263-1 O en polypropylène de haute ténacité, avec traitement aux rayons UV, D=8 mm et charge de rupture supérieure à 7,5 kN. (matériau) | 0.110 | 181.02 | 19.91 |
| mo119 | h | Compagnon professionnel III/CP2 Sécurité et Santé. (main-d'œuvre) | 0.430 | 1887.12 | 811.46 |
| mo120 | h | Ouvrier Sécurité et Santé. (main-d'œuvre) | 0.430 | 1164.21 | 500.61 |
| % | % | Frais de chantier des unités d'ouvrage | 2 % | 9801.23 | 196.02 |
|  |  | Coûts directs |  |  | 9997.25 |
