# Passerelle piétonne en porte-à-faux de protection périmétrique de toiture avec avant-toit

- Propriété du fichier: CYPE INGENIEROS, S.A.
- Format: FIEBDC-3/2002
- Zone géographique: Côte d'Ivoire
- Devise: XOF
- Coûts indirects: 3.00 %
- Frais généraux: 13.00 %
- Bénéfice: 6.00 %
- TVA: 18.00 %

## S Sécurité et santé

### SC Équipements de protection collective

#### SCN Passerelles pour toitures inclinées

**SCN030** m Passerelle piétonne en porte-à-faux de protection périmétrique de toiture avec avant-toit.
Protection périmétrique de toiture avec avant-toit avec une passerelle piétonne en porte-à-faux, de 0,60 m de largeur utile, constituée des éléments suivant: une plateforme de plaque perforée en acier galvanisé avec perforations rondes parallèles de diamètre 8 mm, amortissable en 20 utilisations; une lisse haute de tube en acier de 25 mm de diamètre et 2500 mm de longueur, amortissable en 150 utilisations; une lisse intermédiaire de tube en acier de 25 mm de diamètre et 2500 mm de longueur, amortissable en 150 utilisations; une plinthe métallique de 3 m de longueur, dont le bord supérieur se trouve au moins 15 cm au-dessus de la surface de travail, amortissable en 150 utilisations et des potelet de sécurité, composé d'un tube rectangulaire métallique de 1,9 m de longueur et d'une base fixe constituée d'une plaque métallique pour la fixation au parement, d'un tube rectangulaire métalliques avec des perforations pour permettre le déplacement du tube vertical et d'un tube métallique de renfort pour stabiliser la base, espacés d'au plus 1,4 m, amortissables en 20 utilisations. Comprend les pièces spéciales de début et de fin de tronçon et les anneaux pour la fixation de la plateforme aux supports.
Critère pour le métré: Longueur mesurée selon Plan général de coordination en matière de sécurité et de protection de la santé.
Critère pour le mémoire: La longueur mesurée sera celle réellement montée selon spécifications d'Étude ou d'Étude Basique de Sécurité et Santé.

| Code | U | Désignation | Quantité | Prix | Montant |
|---|---|---|---|---|---|
| mt26aha010a | m² | Tôle perforée en acier galvanisé, avec perforations rondes parallèles de diamètre 8 mm. Panneaux de 2000x1000x1,5 mm. (matériau) | 0.030 | 18868.45 | 566.05 |
| mt50spb090d | U | Potelet de sécurité, composé d'un tube rectangulaire métallique de 50x30 mm et 1,9 m de longueur et d'une base fixe constituée d'une plaque métallique pour la fixation au parement, d'un tube rectangulaire métalliques avec des perforations pour permettre le déplacement du tube vertical et d'un tube métallique de renfort pour stabiliser la base. (matériau) | 0.051 | 129595.17 | 6609.35 |
| mt50spb050b | U | Lisse pour potelet, en tube d'acier peint au four en époxy-polyester, de 25 mm de diamètre et 1400 mm de longueur. (matériau) | 0.019 | 3732.22 | 70.91 |
| mt50spb070 | U | Plinthe métallique de 3 m de longueur et 150 mm de hauteur, peint au four en époxy-polyester. (matériau) | 0.002 | 20788.47 | 41.58 |
| mo119 | h | Compagnon professionnel III/CP2 Sécurité et Santé. (main-d'œuvre) | 0.580 | 1887.12 | 1094.53 |
| mo120 | h | Ouvrier Sécurité et Santé. (main-d'œuvre) | 0.580 | 1164.21 | 675.24 |
| % | % | Frais de chantier des unités d'ouvrage | 2 % | 9057.66 | 181.15 |
|  |  | Coûts directs |  |  | 9238.81 |
