# Baladeuse

- Propriété du fichier: CYPE INGENIEROS, S.A.
- Format: FIEBDC-3/2002
- Zone géographique: Côte d'Ivoire
- Devise: XOF
- Coûts indirects: 3.00 %
- Frais généraux: 13.00 %
- Bénéfice: 6.00 %
- TVA: 18.00 %

## S Sécurité et santé

### SC Équipements de protection collective

#### SCS Protection électrique

**SCS010** U Baladeuse.
Baladeuse, avec panier protecteur, manche isolant, câble de 5 m et crochet de fixation, amortissable en 3 utilisations.
Critère pour le métré: Nombre d'unités prévues, selon Plan général de coordination en matière de sécurité et de protection de la santé.
Critère pour le mémoire: On mesurera le nombre d'unités réellement mises en place selon spécifications d'Étude ou d'Étude Basique de Sécurité et Santé.

| Code | U | Désignation | Quantité | Prix | Montant |
|---|---|---|---|---|---|
| mt50spe010 | U | Baladeuse, avec panier protecteur, manche isolant, câble de 5 m et crochet de fixation. (matériau) | 0.333 | 13572.85 | 4519.76 |
| mo120 | h | Ouvrier Sécurité et Santé. (main-d'œuvre) | 0.116 | 1164.21 | 135.05 |
| % | % | Frais de chantier des unités d'ouvrage | 2 % | 4654.81 | 93.10 |
|  |  | Coûts directs |  |  | 4747.91 |
