# Bordure de traverses en bois

- Propriété du fichier: CYPE INGENIEROS, S.A.
- Format: FIEBDC-3/2002
- Zone géographique: Côte d'Ivoire
- Devise: XOF
- Coûts indirects: 3.00 %
- Frais généraux: 13.00 %
- Bénéfice: 6.00 %
- TVA: 18.00 %

## V Voiries

### VB Bordures et rigoles

#### VBB Bois

**VBB020** m Bordure de traverses en bois.
Réalisation d'une bordure et d'une limite de revêtement avec une traverse en bois de chêne vieillie, de 18x12 cm, placée horizontalement sur le terrain. Comprend l'implantation, l'excavation manuelle du terrain, la sélection et la coupe des traverses, le remblayage et le compactage du terrain contigu au bord déjà placé et la suppression et le nettoyage du matériau excédant.
Inclut: Implantation. Excavation et préparation du terrain. Présentation, aplomb et nivellement. Remplissage de la tranchée et compactage du terrain. Suppression et nettoyage du matériau excédant.
Critère pour le métré: Longueur mesurée selon documentation graphique du Projet.
Critère pour le mémoire: On mesurera la longueur réellement exécutée selon les spécifications du Projet.

| Code | U | Désignation | Quantité | Prix | Montant |
|---|---|---|---|---|---|
| mt18bma010e | m | Traverse en bois de chêne vieillie, de 18x12 cm. (matériau) | 1.200 | 8898.59 | 10678.31 |
| op00cla010 |  | Cloueuse pneumatique. | 1.000 | 0.00 | 0.00 |
| op00sie010 |  | Scie sauteuse. | 1.000 | 0.00 | 0.00 |
| op00tal010 |  | Perceuse. | 1.000 | 0.00 | 0.00 |
| op00ato010 |  | Tournevis. | 1.000 | 0.00 | 0.00 |
| mo087 | h | Ouvrier professionnel II/OP VRD espaces publics. (main-d'œuvre) | 0.348 | 1209.92 | 421.05 |
| % | % | Frais de chantier des unités d'ouvrage | 2 % | 11099.36 | 221.99 |
|  |  | Coûts directs |  |  | 11321.35 |
