# Revêtement sportif en gazon synthétique

- Propriété du fichier: CYPE INGENIEROS, S.A.
- Format: FIEBDC-3/2002
- Zone géographique: Côte d'Ivoire
- Devise: XOF
- Coûts indirects: 3.00 %
- Frais généraux: 13.00 %
- Bénéfice: 6.00 %
- TVA: 18.00 %

## V Voiries

### VO Pistes sportives

#### VOP En gazon synthétique

**VOP010** m² Revêtement sportif en gazon synthétique.
Revêtement sportif pour terrain multisport, constitué de gazon synthétique, couleur verte, composé de mèches droites monofilament bicolores en forme de diamant de 3/8" de fibre 100% polyéthylène résistant aux rayons UV, 12000/6 décitex, 250 microns d'épaisseur, combinées à une fibre texturée avec 8000/8 décitex et 140 microns d'épaisseur, tissées sur base avec double couche de polypropylène renforcée avec une couche de feutre, avec thermofixation et scellement avec latex à base d'un copolymère d'acétate de vinyle éthylène, de 30 mm de hauteur de poil, 32 mm de hauteur totale de moquette, 2453 g/m² et 16800 mèches/m², avec lignes de jeu de gazon synthétique, Compograss MD TXT 30/16.8 (12.0+8.0) Línea Blanca, couleur blanche, bande d'union de géotextile de polypropylène, de 300 mm de largeur et adhésif en polyuréthane bicomposant, lestage avec 16 kg/m² de granulats siliceux, de granulométrie comprise entre 0,4 et 0,8 mm.
Critère d'évaluation économique: Le prix ne comprend pas la surface base.
Inclut: Implantation des dimensions de la piste sportive. Mise en place du gazon synthétique. Implantation, marquage et coupe des lignes de jeu. Mise en place du gazon synthétique pour les lignes de jeu. Lestage de la surface.
Critère pour le métré: Surface mesurée en projection horizontale, selon documentation graphique du Projet.
Critère pour le mémoire: On mesurera, en projection horizontale, la surface réellement exécutée selon les spécifications du Projet.

| Code | U | Désignation | Quantité | Prix | Montant |
|---|---|---|---|---|---|
| mt47cit201d | m² | Gazon synthétique, couleur verte, composé de mèches droites monofilament bicolores en forme de diamant de 3/8" de fibre 100% polyéthylène résistant aux rayons UV, 12000/6 décitex, 250 microns d'épaisseur, combinées à une fibre texturée avec 8000/8 décitex et 140 microns d'épaisseur, tissées sur base avec double couche de polypropylène renforcée avec une couche de feutre, avec thermofixation et scellement avec latex à base d'un copolymère d'acétate de vinyle éthylène, de 30 mm de hauteur de poil, 32 mm de hauteur totale de moquette, 2453 g/m² et 16800 mèches/m², fourni en rouleaux. (matériau) | 1.030 | 20322.03 | 20931.69 |
| mt47cit202c | m² | Gazon synthétique, Compograss MD TXT 30/16.8 (12.0+8.0) Línea Blanca, couleur blanche, fourni en rouleaux, pour lignes de jeu. (matériau) | 0.200 | 1248.65 | 249.73 |
| mt47cit260a | kg | Adhésif en polyuréthane bicomposant. (matériau) | 0.180 | 3720.82 | 669.75 |
| mt47cit250a | m | Bande d'union de géotextile de polypropylène, de 300 mm de largeur, pour terrains de padel ou de tennis, en gazon synthétique, fournie en rouleaux. (matériau) | 0.400 | 913.44 | 365.38 |
| mt47cit004a | kg | Granulats siliceux, de granulométrie comprise entre 0,4 et 0,8 mm, fournis en sacs. (matériau) | 16.000 | 125.70 | 2011.20 |
| mq07cel010 | h | Chariot élévateur diesel à double traction de 8 t. (matériel) | 0.002 | 13160.93 | 26.32 |
| mo041 | h | Compagnon professionnel III/CP2 VRD espaces publics. (main-d'œuvre) | 0.133 | 1887.12 | 250.99 |
| mo087 | h | Ouvrier professionnel II/OP VRD espaces publics. (main-d'œuvre) | 0.133 | 1209.92 | 160.92 |
| % | % | Frais de chantier des unités d'ouvrage | 2 % | 24665.98 | 493.32 |
|  |  | Coûts directs |  |  | 25159.30 |
