# Marquage de flèches et inscriptions sur pistes cyclables

- Propriété du fichier: CYPE INGENIEROS, S.A.
- Format: FIEBDC-3/2002
- Zone géographique: Côte d'Ivoire
- Devise: XOF
- Coûts indirects: 3.00 %
- Frais généraux: 13.00 %
- Bénéfice: 6.00 %
- TVA: 18.00 %

## V Voiries

### VS Signalisation routière

#### VSH Signalisation horizontale

**VSH110** m² Marquage de flèches et inscriptions sur pistes cyclables.
Application mécanique avec une machine autopropulsée de peinture alkyde couleur blanche, pour marquage de flèches et inscriptions sur pistes cyclables. Comprend les microsphères de verre, pour obtenir effet rétro-réfléchissant à sec et avec de l'humidité ou de la pluie.
Inclut: Balayage avec une balayeuse mécanique. Prémarquage. Application mécanique du mélange par pulvérisation.
Critère pour le métré: Surface mesurée selon documentation graphique du Projet.
Critère pour le mémoire: On mesurera la surface réellement fraisée selon les spécifications du Projet.

| Code | U | Désignation | Quantité | Prix | Montant |
|---|---|---|---|---|---|
| mt27mvh030a | kg | Peinture alkyde couleur blanche, selon NF EN 1871. (matériau) | 0.720 | 2609.10 | 1878.55 |
| mt27mvh100b | kg | Microsphères de verre. (matériau) | 0.450 | 1814.28 | 816.43 |
| mq11bar010 | h | Balayeuse remorquée avec moteur auxiliaire. (matériel) | 0.001 | 31885.57 | 31.89 |
| mq08war010b | h | Machine autopropulsée, pour peinture de marques routières sur la chaussée. (matériel) | 0.001 | 21426.02 | 21.43 |
| mo041 | h | Compagnon professionnel III/CP2 VRD espaces publics. (main-d'œuvre) | 0.035 | 1887.12 | 66.05 |
| mo087 | h | Ouvrier professionnel II/OP VRD espaces publics. (main-d'œuvre) | 0.070 | 1209.92 | 84.69 |
| % | % | Frais de chantier des unités d'ouvrage | 2 % | 2899.04 | 57.98 |
|  |  | Coûts directs |  |  | 2957.02 |
