# Arrivée au réseau d'arrosage

- Propriété du fichier: CYPE INGENIEROS, S.A.
- Format: FIEBDC-3/2002
- Zone géographique: Côte d'Ivoire
- Devise: XOF
- Coûts indirects: 3.00 %
- Frais généraux: 13.00 %
- Bénéfice: 6.00 %
- TVA: 18.00 %

## X Réseaux divers

### XD Distribution d'eau

#### XDA Arrosage

**XDA010** U Arrivée au réseau d'arrosage.
Arrivée enterrée au réseau d'arrosage de 2 m de longueur, qui unit le réseau général de distribution d'eau d'arrosage de l'entreprise fournisseuse avec le réseau d'approvisionnement et le réseau intérieur de distribution, constitué de tube en polyéthylène PE 40, de 20 mm de diamètre extérieur, PN=10 atm et 2,8 mm d'épaisseur, placé sur un lit de sable de 15 cm d'épaisseur, dans le fond de la tranchée préalablement excavée, dûment compactée et nivelée avec une pilonneuse vibrante à guidage manuel, remblai latéral en compactant et remblai postérieur avec le même sable jusqu'à 10 cm au-dessus de la génératrice supérieure de la tuyauterie; dispositif de prise en charge placé sur le réseau général de distribution qui sert de lien entre l'arrivée et le réseau; vanne d'isolement de 1/2" de diamètre, située hors des limites de la propriété, logée dans un regard préfabriquée de polypropylène de 30x30x30 cm, placée sur un dallage en béton massif BCN: CPJ-CEM II/A 32,5 - P - B 20 - 15/25 - E: 1 - NA - P 18-305 de 15 cm d'épaisseur. Comprend les accessoires, et la connexion au réseau. Sans inclure la rupture et la restauration de la structure de chaussée existante, l'excavation ni le remblai principal postérieur. Totalement montée, connectée et testée.
Inclut: Implantation et tracé de l'arrivée, en coordination avec les autres installations ou éléments qui pourraient interférer. Suppression des terres lâches du fond de l'excavation. Coulage et compactage du béton pour la réalisation du dallage. Mise en place du regard préfabriqué. Déversement du sable dans le fond de la tranchée. Mise en place de la tuyauterie. Montage de la vanne d'isolement sur le raccordement. Mise en place du couvercle. Exécution du remblai enveloppe. Raccordement du branchement au réseau communal.
Critère pour le métré: Nombre d'unités prévues, selon documentation graphique du Projet.
Critère pour le mémoire: On mesurera le nombre d'unités réellement exécutées selon les spécifications du Projet.

| Code | U | Désignation | Quantité | Prix | Montant |
|---|---|---|---|---|---|
| mt10hmf040qaeg | m³ | Béton non armé prêt à l'emploi BCN: CPJ-CEM II/A 32,5 - P - B 20 - 15/25 - E: 1 - NA - P 18-305. (matériau) | 0.111 | 65816.68 | 7305.65 |
| mt11arp100a | U | Regard en polypropylène, 30x30x30 cm. (matériau) | 1.000 | 43568.76 | 43568.76 |
| mt11arp050c | U | Couvercle en PVC, pour regard de plomberie de 30x30 cm, avec fermeture hermétique au passage des odeurs méphitiques. (matériau) | 1.000 | 26657.48 | 26657.48 |
| mt01ara010a | m³ | Sable avec granulométrie de 0 à 5 mm de diamètre, propre. (matériau) | 0.212 | 9286.24 | 1968.68 |
| mt37www105a | U | Collier de prise en charge en fonte ductile avec recouvrement de résine époxy, pour tubes en polyéthylène ou en PVC de 63 mm de diamètre extérieur, avec prise pour connexion filetée de 3/4" de diamètre, PN=16 atm, avec joints élastiques en EPDM. (matériau) | 1.000 | 70729.06 | 70729.06 |
| mt37tpa009a | m | Arrivée en polyéthylène PE 40, de 20 mm de diamètre extérieur, PN=10 atm et 2,8 mm d'épaisseur, selon NF EN 12201-2, y compris accessoires de connexion et pièces spéciales. (matériau) | 2.000 | 933.06 | 1866.12 |
| mt37sve030b | U | Vanne à sphère en laiton nickelé à visser de 1/2", avec carré de manoeuvre. (matériau) | 1.000 | 6387.54 | 6387.54 |
| mo020 | h | Compagnon professionnel III/CP2 construction. (main-d'œuvre) | 0.116 | 1887.12 | 218.91 |
| mo113 | h | Ouvrier d'exécution I/OE1 construction. (main-d'œuvre) | 0.116 | 1164.21 | 135.05 |
| mo008 | h | Compagnon professionnel III/CP2 plombier. (main-d'œuvre) | 3.943 | 1939.14 | 7646.03 |
| mo107 | h | Ouvrier professionnel II/OP plombier. (main-d'œuvre) | 1.972 | 1207.61 | 2381.41 |
| % | % | Frais de chantier des unités d'ouvrage | 4 % | 168864.69 | 6754.59 |
|  |  | Coûts directs |  |  | 175619.28 |
