# Clapet de non retour

- Propriété du fichier: CYPE INGENIEROS, S.A.
- Format: FIEBDC-3/2002
- Zone géographique: Côte d'Ivoire
- Devise: XOF
- Coûts indirects: 3.00 %
- Frais généraux: 13.00 %
- Bénéfice: 6.00 %
- TVA: 18.00 %

## X Réseaux divers

### XD Distribution d'eau

#### XDP Eau potable

**XDP090** U Clapet de non retour.
Clapet de non retour à double battant, avec corps de fonte de fer et battant, axe et ressort d'acier inoxydable, DN 32 mm, PN 16 atm. Comprend les éléments de montage et les accessoires nécessaires à son bon fonctionnement.
Inclut: Implantation. Mise en place. Connexion et contrôle de son bon fonctionnement.
Critère pour le métré: Nombre d'unités prévues, selon documentation graphique du Projet.
Critère pour le mémoire: On mesurera le nombre d'unités réellement exécutées selon les spécifications du Projet.

| Code | U | Désignation | Quantité | Prix | Montant |
|---|---|---|---|---|---|
| mt37svr020a | U | Clapet de non retour à double battant, avec corps de fonte de fer et battant, axe et ressort d'acier inoxydable, DN 32 mm, PN 16 atm. (matériau) | 1.000 | 28060.77 | 28060.77 |
| mt37www010 | U | Produits complémentaires pour installations de plomberie. (matériau) | 1.000 | 1209.52 | 1209.52 |
| mo008 | h | Compagnon professionnel III/CP2 plombier. (main-d'œuvre) | 0.209 | 1939.14 | 405.28 |
| mo107 | h | Ouvrier professionnel II/OP plombier. (main-d'œuvre) | 0.209 | 1207.61 | 252.39 |
| % | % | Frais de chantier des unités d'ouvrage | 2 % | 29927.96 | 598.56 |
|  |  | Coûts directs |  |  | 30526.52 |
