# Canalisation souterraine de télécommunications, de tube rigide

- Propriété du fichier: CYPE INGENIEROS, S.A.
- Format: FIEBDC-3/2002
- Zone géographique: Côte d'Ivoire
- Devise: XOF
- Coûts indirects: 3.00 %
- Frais généraux: 13.00 %
- Bénéfice: 6.00 %
- TVA: 18.00 %

## X Réseaux divers

### XT Télécommunications

#### XTC Canalisations

**XTC010** m Canalisation souterraine de télécommunications, de tube rigide.
Canalisation souterraine de télécommunications constituée de tube rigide en PVC-U, de 63 mm de diamètre et 1,2 mm d'épaisseur, réalisée dans une tranchée, sans inclure l'excavation ni le remblai postérieur de la tranchée. Comprend fil guide. Totalement montée.
Inclut: Implantation et tracé de la tranchée. Modelage des fonds et des côtés à la main, avec extraction des terres. Présentation à sec des tubes. Mise en place du fil guide. Mise en place du tube.
Critère pour le métré: Longueur mesurée en projection horizontale, selon documentation graphique du Projet.
Critère pour le mémoire: On mesurera, en projection horizontale, la longueur réellement exécutée selon les spécifications du Projet.

| Code | U | Désignation | Quantité | Prix | Montant |
|---|---|---|---|---|---|
| mt35tpe010d | m | Tube rigide en PVC-U, de 63 mm de diamètre et 1,2 mm d'épaisseur, fourni en barres de 6 m de longueur. (matériau) | 1.050 | 1727.88 | 1814.27 |
| mt40iva030 | m | Fil guide de polypropylène de 3 mm de diamètre. (matériau) | 1.150 | 146.87 | 168.90 |
| mo020 | h | Compagnon professionnel III/CP2 construction. (main-d'œuvre) | 0.093 | 1887.12 | 175.50 |
| mo113 | h | Ouvrier d'exécution I/OE1 construction. (main-d'œuvre) | 0.093 | 1164.21 | 108.27 |
| % | % | Frais de chantier des unités d'ouvrage | 2 % | 2266.94 | 45.34 |
|  |  | Coûts directs |  |  | 2312.28 |
