# Remblai localisé avec granulats recyclés, pour drainage

- Propriété du fichier: CYPE Ingenieros S.A.
- Format: FIEBDC-3/2016
- Logiciel: Générateur de prix de la construction. CYPE Ingenieros, S.A.
- Date: 27/06/2024
- Zone géographique: Côte d'Ivoire
- Devise: XOF
- Coûts indirects: 3 %
- Frais généraux: 13 %
- Bénéfice: 6 %
- TVA: 18 %

## A VRD et aménagements extérieurs

### AA Assainissement

#### AAO Drainage

**AAO090** m³ Remblai localisé avec granulats recyclés, pour drainage.
Remblai localisé avec granulat recyclé mixte de béton et matériau céramique de 40 à 80 mm de diamètre, pour drainage, et compactage en couches successives de 20 cm d'épaisseur maximale avec rouleau vibrant à guidage manuel.
Critère d'évaluation économique: Le prix ne comprend pas le réseau de drainage.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01aro010p | t | Granulat recyclé mixte de béton et matériau céramique, de granulométrie comprise entre 40 et 80 mm, fourni par camion. (matériau) | 2 | 5977.94 | 11955.880 |
| mt08aaa010a | m³ | Eau. (matériau) | 0.008 | 1077.62 | 8.621 |
| mq01pan070b | h | Mini pelle chargeuse sur pneus, de 52 kW/1 m³ kW. (matériel) | 0.028 | 17601.48 | 492.841 |
| mq02roa010a | h | Rouleau vibrant à guidage manuel, de 700 kg, largeur de travail 70 cm. (matériel) | 0.395 | 4531.61 | 1789.986 |
| mo113 | h | Ouvrier d'exécution I/OE1 construction. (main-d'œuvre) | 0.416 | 1164.21 | 484.311 |
| % | % | Frais de chantier des unités d'ouvrage | 2 % | 14731.639 | 294.633 |
|  |  | Coûts directs |  |  | 15026.272 |

Déchets:
- pose: mt01aro010p Granulat recyclé mixte de béton et matériau céramique, de granulométrie comprise entre 40 et 80 mm, fourni par camion; facteur de déchet 0.00751766

## Ressources

**mt01aro010p** t Granulat recyclé mixte de béton et matériau céramique, de granulométrie comprise entre 40 et 80 mm, fourni par camion
Données techniques: Coût énergétique 71.000 MJ; Émission de CO2 0.900 kg; Code CED 01 04 08; Masse de l'élément 1000 kg; Volume 0.666667 m3

**mt08aaa010a** m³ Eau
Données techniques: Coût énergétique 60.000 MJ; Émission de CO2 30.000 kg
