# Imperméabilisation d'un bassin, avec géotextile et géomembrane

- Propriété du fichier: CYPE Ingenieros S.A.
- Format: FIEBDC-3/2016
- Logiciel: Générateur de prix de la construction. CYPE Ingenieros, S.A.
- Date: 27/06/2024
- Zone géographique: Côte d'Ivoire
- Devise: XOF
- Coûts indirects: 3 %
- Frais généraux: 13 %
- Bénéfice: 6 %
- TVA: 18 %

## B Aménagements extérieurs

### BE Imperméabilisation

#### BEB Berges

**BEB010** m² Imperméabilisation d'un bassin, avec géotextile et géomembrane.
Imperméabilisation d'un bassin d'eau non potable, avec géomembrane homogène en polychlorure de vinyle plastifié (PVC-P), renforcée avec feutre de polyester non tissé à fil continu, avec résistance aux intempéries, de 1,5 mm d'épaisseur, couleur bleue, avec une densité de 1240 kg/m³ selon NF EN ISO 1183, résistance CBR au poinçonnement de 3,1 kN selon NF EN ISO 12236 et une résistance d'accroche supérieure à 150 kN/m, placée avec des recouvrements, sans adhérer au support, sur géotextile tissé à base de polypropylène, avec une résistance à la traction longitudinale de 70,0 kN/m, une résistance à la traction transversale de 70,0 kN/m, une ouverture de cône à l'essai de perforation dynamique selon NF EN ISO 13433 inférieure à 9 mm, résistance CBR au poinçonnement 7,5 kN et une masse surfacique de 296 g/m².
Inclut: Nettoyage préalable de la surface support. Implantation et découpe. Mise en place du géotextile. Mise en place de l'imperméabilisation. Résolution des unions.
Critère pour le métré: Surface mesurée selon documentation graphique du Projet.
Critère pour le mémoire: On mesurera la surface réellement exécutée selon les spécifications du Projet.

| Code | U | Désignation | Quantité | Prix | Montant |
|---|---|---|---|---|---|
| mt14gsa040ff | m² | Géotextile tissé à base de polypropylène, avec une résistance à la traction longitudinale de 70 kN/m, une résistance à la traction transversale de 70 kN/m, une ouverture de cône à l'essai de perforation dynamique selon NF EN ISO 13433 inférieure à 9 mm, résistance CBR au poinçonnement 7,5 kN et une masse surfacique de 296 g/m², selon NF EN 13252. (matériau) | 1.1 | 2550 | 2805.000 |
| mt15dag030d | m² | Géomembrane homogène en polychlorure de vinyle plastifié (PVC-P), renforcée avec feutre de polyester non tissé à fil continu, avec résistance aux intempéries, de 1,5 mm d'épaisseur, couleur bleue, avec une densité de 1240 kg/m³ selon NF EN ISO 1183, résistance CBR au poinçonnement de 3,1 kN selon NF EN ISO 12236 et une résistance d'accroche supérieure à 150 kN/m, fournie en rouleaux de 2,05 m de largeur et 150 m de longueur. (matériau) | 1.1 | 9321.91 | 10254.101 |
| mo029 | h | Compagnon professionnel III/CP2 poseur de membranes d'étanchéité. (main-d'œuvre) | 0.186 | 1887.12 | 351.004 |
| mo067 | h | Ouvrier professionnel II/OP poseur de membranes d'étanchéité. (main-d'œuvre) | 0.186 | 1209.92 | 225.045 |
| % | % | Frais de chantier des unités d'ouvrage | 2 % | 13635.150 | 272.703 |
|  |  | Coûts directs |  |  | 13907.853 |

Déchets:
- pose: mt14gsa040ff; facteur de déchet 0.035
- pose: mt15dag030d; facteur de déchet 0.0351844

## Ressources

**mt14gsa040ff** m² Géotextile tissé à base de polypropylène
Données techniques: Coût énergétique 38.021 MJ; Émission de CO2 1.271 kg; Code CED 17 06 04; Masse de l'élément 0.296 kg; Volume 0.000493 m3
Déchets:
- emballage: re170203 Plastique. (composant de déchet); quantité 0.034 kg; Code CED 17 02 03; Masse de l'élément 1 kg; Volume 0.001667 m3

**mt15dag030d** m² Géomembrane homogène en polychlorure de vinyle plastifié (PVC-P)
Données techniques: Coût énergétique 145.895 MJ; Émission de CO2 5.273 kg; Code CED 17 06 04; Masse de l'élément 1.86 kg; Volume 0.0031 m3
Déchets:
- emballage: re170203 Plastique; quantité 0.034 kg
