# Rabaissement du niveau phréatique avec une pompe autoaspirante

- Propriété du fichier: CYPE Ingenieros S.A.
- Format: FIEBDC-3/2016
- Logiciel: Générateur de prix de la construction. CYPE Ingenieros, S.A.
- Date: 13/09/2024
- Zone géographique: Côte d'Ivoire
- Devise: XOF
- Coûts indirects: 3 %
- Frais généraux: 13 %
- Bénéfice: 6 %
- TVA: 18 %

## B Aménagements extérieurs

### BT Terrassement

#### BTI Gestion de l'eau interstitielle

**BTI020** h Rabaissement du niveau phréatique avec une pompe autoaspirante.
Rabaissement du niveau phréatique lors de travaux d'excavation, avec une pompe autoaspirante, pour un débit maximal de 180 m³/h.
Inclut: Abaissement du niveau phréatique.
Critère pour le métré: Temps estimé selon l'étude géotechnique du terrain.
Critère pour le mémoire: Amortissement sous forme de location à l'heure, selon les conditions définies dans le contrat souscrit avec l'entreprise fournisseur.

| Code | U | Désignation | Quantité | Prix | Montant |
|---|---|---|---|---|---|
| mq12bau030d | h | Pompe autoaspirante électrique à eaux propres haute pression, de 3 kW, pour un débit de 180 m³/h. (matériel) | 1.1 | 1623.02 | 1785.322 |
| mq08gel010j | h | Groupe électrogène insonorisé, triphasé, de 30 kVA de puissance. (matériel) | 1.1 | 2048.87 | 2253.757 |
| % | % | Frais de chantier des unités d'ouvrage | 2 % | 4039.079 | 80.782 |
|  |  | Coûts directs |  |  | 4119.861 |
