# Transplantation d'un palmier

- Propriété du fichier: CYPE Ingenieros S.A.
- Format: FIEBDC-3/2016
- Logiciel: Générateur de prix de la construction. CYPE Ingenieros, S.A.
- Date: 27/06/2024
- Zone géographique: Côte d'Ivoire
- Devise: XOF
- Coûts indirects: 3 %
- Frais généraux: 13 %
- Bénéfice: 6 %
- TVA: 18 %

## L Espaces verts

### LA Fourniture et plantation d'espèces

#### LAP Plantation et transplantation d'espèces

**LAP050** U Transplantation d'un palmier.
Transplantation d'un palmier de jusqu'à 3 m de hauteur, situé en entourage d'arbre, avec une pelleteuse.
Inclut: Taillage de racines. Élagage de branches. Transport au lieu de destination. Plantation. Coupe de racines.
Critère pour le métré: Nombre d'unités prévues, selon documentation graphique du Projet.
Critère pour le mémoire: On mesurera le nombre d'unités réellement transplantées selon les spécifications du Projet.

| Code | U | Désignation | Quantité | Prix | Montant |
|---|---|---|---|---|---|
| mq01ret020b | h | Rétro chargeuse sur pneus, de 70 kW. (matériel) | 1.65 | 19561.96 | 32277.234 |
| mq04cag010b | h | Camion grue jusqu'à 10 t de charge maximale. (matériel) | 0.22 | 29996.44 | 6599.217 |
| mo040 | h | Compagnon professionnel III/CP2 jardinier. (main-d'œuvre) | 0.812 | 1887.12 | 1532.341 |
| mo115 | h | Ouvrier jardinier. (main-d'œuvre) | 3.479 | 1164.21 | 4050.287 |
| mo086 | h | Ouvrier professionnel II/OP jardinier. (main-d'œuvre) | 3.479 | 1209.92 | 4209.312 |
| % | % | Frais de chantier des unités d'ouvrage | 2 % | 48668.391 | 973.368 |
|  |  | Coûts directs |  |  | 49641.759 |
