# Conifère

- Propriété du fichier: CYPE Ingenieros S.A.
- Format: FIEBDC-3/2016
- Logiciel: Générateur de prix de la construction. CYPE Ingenieros, S.A.
- Date: 27/06/2024
- Zone géographique: Côte d'Ivoire
- Devise: XOF
- Coûts indirects: 3 %
- Frais généraux: 13 %
- Bénéfice: 6 %
- TVA: 18 %

## L Espaces verts

### LA Fourniture et plantation d'espèces

#### LAS Fourniture des espèces

**LAS040** U Conifère.
Cyprès de Leyland (Cupressocyparis leylandii 'Silver dust') de 500 à 550 cm de hauteur; fourniture en container standard.
Inclut: Transport et déchargement au pied du trou de plantation.
Critère pour le métré: Nombre d'unités prévues, selon documentation graphique du Projet.
Critère pour le mémoire: On mesurera le nombre d'unités réellement fournies selon les spécifications du Projet.

| Code | U | Désignation | Quantité | Prix | Montant |
|---|---|---|---|---|---|
| mt48ecr040Ad | U | Cyprès de Leyland (Cupressocyparis leylandii 'Silver dust') de 500 à 550 cm de hauteur; fourniture en container standard de 350 l. (matériau) | 1 | 199354.63 | 199354.630 |
| % | % | Frais de chantier des unités d'ouvrage | 2 % | 199354.630 | 3987.093 |
|  |  | Coûts directs |  |  | 203341.723 |
