# Tuteur piquet en bois pour arbre

- Propriété du fichier: CYPE Ingenieros S.A.
- Format: FIEBDC-3/2016
- Logiciel: Générateur de prix de la construction. CYPE Ingenieros, S.A.
- Date: 27/06/2024
- Zone géographique: Côte d'Ivoire
- Devise: XOF
- Coûts indirects: 3 %
- Frais généraux: 13 %
- Bénéfice: 6 %
- TVA: 18 %

## L Espaces verts

### LF Systèmes de fixation

#### LFT Tuteurs

**LFT010** U Tuteur piquet en bois pour arbre.
Tuteurage double d'arbre, réalisé via deux piquets, cloués verticalement dans le fond du trou de plantation, chacun soutenant le tronc de l'arbre à l'aide d'une ceinture élastique en caoutchouc, réglable, de 4 cm de largeur, exerçant la fonction de tuteur pour maintenir l'arbre droit pendant sa croissance.
Inclut: Implantation et enfoncement des piquets. Alignement et fixation de l'arbre à chacun des piquets à l'aide d'une bande élastique.
Critère pour le métré: Nombre d'unités prévues, selon documentation graphique du Projet.
Critère pour le mémoire: On mesurera le nombre d'unités réellement exécutées selon les spécifications du Projet.

| Code | U | Désignation | Quantité | Prix | Montant |
|---|---|---|---|---|---|
| mt48tut010p | U | Piquet rustique en bois de pin traité en autoclave avec Tanalith E, de 8 cm de diamètre et 200 cm de longueur, avec terminaison en pointe. (matériau) | 2 | 2244.49 | 4488.980 |
| mt48tut015 | U | Bande élastique en caoutchouc, de 4 cm de largeur, réglable, sans passeur, de 25 cm de longueur, pour fixation du tronc de l'arbre au tuteur. (matériau) | 1 | 300.37 | 300.370 |
| mo040 | h | Compagnon professionnel III/CP2 jardinier. (main-d'œuvre) | 0.264 | 1887.12 | 498.200 |
| mo086 | h | Ouvrier professionnel II/OP jardinier. (main-d'œuvre) | 0.264 | 1209.92 | 319.419 |
| % | % | Frais de chantier des unités d'ouvrage | 2 % | 5606.969 | 112.139 |
|  |  | Coûts directs |  |  | 5719.108 |

Déchets:
- pose: mt48tut010p; facteur de déchet 0.014

## Ressources

**mt48tut010p** U Piquet rustique en bois de pin traité en autoclave avec Tanalith E
Données techniques: Coût énergétique 472.733 MJ; Émission de CO2 -7.066 kg; Code CED 17 02 01; Masse de l'élément 5.56 kg; Volume 0.005055 m3
Déchets:
- emballage: re170203 Plastique. (composant de déchet); quantité 0.08 kg; Code CED 17 02 03; Masse de l'élément 1 kg; Volume 0.001667 m3
