# Massif

- Propriété du fichier: CYPE Ingenieros S.A.
- Format: FIEBDC-3/2016
- Logiciel: Générateur de prix de la construction. CYPE Ingenieros, S.A.
- Date: 15/04/2024
- Zone géographique: Côte d'Ivoire
- Devise: XOF
- Coûts indirects: 3 %
- Frais généraux: 13 %
- Bénéfice: 6 %
- TVA: 18 %

## L Espaces verts

### LM Massifs et rocailles

#### LMM Massifs

**LMM010** m² Massif.
Massif d'Achillée millefeuille (Achillea millefolium) de 0,30-0,40 m de hauteur (4 U/m²).
Inclut: Labourage et préparation du terrain avec un motoculteur. Compostage du terrain. Plantation. Remplissage de terreau. Premier arrosage.
Critère pour le métré: Surface mesurée en projection horizontale, selon documentation graphique du Projet.
Critère pour le mémoire: On mesurera, en projection horizontale, la surface réellement exécutée selon les spécifications du Projet.

| Code | U | Désignation | Quantité | Prix | Montant |
|---|---|---|---|---|---|
| mt48epa010a | U | Achillée millefeuille (Achillea millefolium) de 0,30-0,40 m de hauteur; fourniture en container. (matériau) | 4 | 1752.14 | 7008.560 |
| mt48tie040 | kg | Terreau propre criblé. (matériau) | 6 | 19.19 | 115.140 |
| mt48tie020 | kg | Engrais minéral complexe NPK 15-15-15. (matériau) | 6 | 458.9 | 2753.400 |
| mt08aaa010a | m³ | Eau. (matériau) | 0.05 | 1077.62 | 53.881 |
| mq09mot010 | h | Motoculteur 60/80 cm. (matériel) | 0.055 | 1446.25 | 79.544 |
| mo040 | h | Compagnon professionnel III/CP2 jardinier. (main-d'œuvre) | 0.116 | 1887.12 | 218.906 |
| mo115 | h | Ouvrier jardinier. (main-d'œuvre) | 0.29 | 1164.21 | 337.621 |
| % | % | Frais de chantier des unités d'ouvrage | 2 % | 10567.052 | 211.341 |
|  |  | Coûts directs |  |  | 10778.393 |

Déchets:
- pose: mt48epa010a Achillée millefeuille (Achillea millefolium) de 0,30-0,40 m de hauteur; fourniture en container; facteur de déchet 0.02
- pose: mt48tie020 Engrais minéral complexe NPK 15-15-15; facteur de déchet 0.055

## Ressources

**mt48epa010a** U Achillée millefeuille (Achillea millefolium) de 0,30-0,40 m de hauteur; fourniture en container
Données techniques: Coût énergétique 9.600 MJ; Émission de CO2 -0.249 kg; Code CED 20 02 01; Masse de l'élément 0.32 kg; Volume 0.000213 m3

**mt48tie020** kg Engrais minéral complexe NPK 15-15-15
Données techniques: Coût énergétique 30.291 MJ; Émission de CO2 3.674 kg; Code CED 06 10 99; Masse de l'élément 1 kg; Volume 0.001111 m3
Déchets:
- emballage: re170203 Plastique. (composant de déchet); quantité 0.003 kg; Code CED 17 02 03; Masse de l'élément 1 kg; Volume 0.001667 m3

**mt08aaa010a** m³ Eau
Données techniques: Coût énergétique 60.000 MJ; Émission de CO2 30.000 kg
