# Recouvrement décoratif avec de l'écorce de pin

- Propriété du fichier: CYPE Ingenieros S.A.
- Format: FIEBDC-3/2016
- Logiciel: Générateur de prix de la construction. CYPE Ingenieros, S.A.
- Date: 27/06/2024
- Zone géographique: Côte d'Ivoire
- Devise: XOF
- Coûts indirects: 3 %
- Frais généraux: 13 %
- Bénéfice: 6 %
- TVA: 18 %

## L Espaces verts

### LP Systèmes de protection et décoration

#### LPD Décoration du sol

**LPD040** m² Recouvrement décoratif avec de l'écorce de pin.
Recouvrement décoratif, réalisé via: maille de polypropylène non tissé, de 50 mm/s de perméabilité à l'eau, exprimée comme indice de vitesse et 130 g/m² de masse surfacique, avec fonction anti-herbes, fixée sur le terrain avec ancrages en acier annelé en forme d'U, de 8 mm de diamètre; et extension d'écorce de pin, qualité extra, de 15/25 mm, avec des moyens manuels, jusqu'à former une couche uniforme d'épaisseur minimale 10 cm.
Inclut: Mise en place de la maille anti-herbe. Extension de la couche de protection. Arrosage.
Critère pour le métré: Surface mesurée en projection horizontale, selon documentation graphique du Projet.
Critère pour le mémoire: On mesurera, en projection horizontale, la surface réellement exécutée selon les spécifications du Projet.

| Code | U | Désignation | Quantité | Prix | Montant |
|---|---|---|---|---|---|
| mt48mal010g | m² | Maille de polypropylène non tissé, de 50 mm/s de perméabilité à l'eau, exprimée comme indice de vitesse, selon ISO 11058, et 130 g/m² de masse surfacique, avec fonction anti-herbes, perméable à l'air et aux nutriments, chimiquement inerte et stable, aux sols acides comme aux alcalins et avec résistance aux rayons UV. (matériau) | 1.1 | 428.3 | 471.130 |
| mt48mal025 | U | Ancrage en acier annelé en forme de U, de 8 mm de diamètre, pour fixation des filets et des mailles au terrain. (matériau) | 5 | 183.56 | 917.800 |
| mt48mod030b | m³ | Écorce de pin, qualité extra, de 15/25 mm, pour un usage décoratif. (matériau) | 0.1 | 32345.07 | 3234.507 |
| mt08aaa010a | m³ | Eau. (matériau) | 0.006 | 1077.62 | 6.466 |
| mo040 | h | Compagnon professionnel III/CP2 jardinier. (main-d'œuvre) | 0.109 | 1887.12 | 205.696 |
| mo086 | h | Ouvrier professionnel II/OP jardinier. (main-d'œuvre) | 0.342 | 1209.92 | 413.793 |
| % | % | Frais de chantier des unités d'ouvrage | 2 % | 5249.392 | 104.988 |
|  |  | Coûts directs |  |  | 5354.380 |

## Ressources

**mt08aaa010a** m³ Eau
Données techniques: Coût énergétique 60.000 MJ; Émission de CO2 30.000 kg
