# Maille anti-herbe synthétique

- Propriété du fichier: CYPE Ingenieros S.A.
- Format: FIEBDC-3/2016
- Logiciel: Générateur de prix de la construction. CYPE Ingenieros, S.A.
- Date: 27/06/2024
- Zone géographique: Côte d'Ivoire
- Devise: XOF
- Coûts indirects: 3 %
- Frais généraux: 13 %
- Bénéfice: 6 %
- TVA: 18 %

## L Espaces verts

### LP Systèmes de protection et décoration

#### LPS Protections du sol

**LPS040** m² Maille anti-herbe synthétique.
Maille de polypropylène non tissé, de 150 mm/s de perméabilité à l'eau, exprimée comme indice de vitesse et 90 g/m² de masse surfacique, avec fonction anti-herbes, fixée au terrain en pente où sera réalisée la plantation, à raison de 3 plantes/m² avec ancrage en acier annelé en forme de U, de 8 mm de diamètre.
Critère d'évaluation économique: Le prix ne comprend pas la végétation.
Inclut: Préparation du terrain. Mise en place de la maille. Mise en place des piquets d'ancrage. Réalisation de coupes dans la maille.
Critère pour le métré: Surface mesurée en projection horizontale, selon documentation graphique du Projet.
Critère pour le mémoire: On mesurera, en projection horizontale, la surface réellement exécutée selon les spécifications du Projet.

| Code | U | Désignation | Quantité | Prix | Montant |
|---|---|---|---|---|---|
| mt48mal010c | m² | Maille de polypropylène non tissé, de 150 mm/s de perméabilité à l'eau, exprimée comme indice de vitesse, selon ISO 11058, et 90 g/m² de masse surfacique, avec fonction anti-herbes, perméable à l'air et aux nutriments, chimiquement inerte et stable, aux sols acides comme aux alcalins et avec résistance aux rayons UV. (matériau) | 1.1 | 342.64 | 376.904 |
| mt48mal025 | U | Ancrage en acier annelé en forme de U, de 8 mm de diamètre, pour fixation des filets et des mailles au terrain. (matériau) | 1 | 183.56 | 183.560 |
| mo040 | h | Compagnon professionnel III/CP2 jardinier. (main-d'œuvre) | 0.083 | 1887.12 | 156.631 |
| mo086 | h | Ouvrier professionnel II/OP jardinier. (main-d'œuvre) | 0.166 | 1209.92 | 200.847 |
| % | % | Frais de chantier des unités d'ouvrage | 2 % | 917.942 | 18.359 |
|  |  | Coûts directs |  |  | 936.301 |
