# Barres parallèles

- Propriété du fichier: CYPE Ingenieros S.A.
- Format: FIEBDC-3/2016
- Logiciel: Générateur de prix de la construction. CYPE Ingenieros, S.A.
- Date: 14/09/2024
- Zone géographique: Côte d'Ivoire
- Devise: XOF
- Coûts indirects: 3 %
- Frais généraux: 13 %
- Bénéfice: 6 %
- TVA: 18 %

## M Mobilier urbain

### MQ Équipements sportifs

#### MQA Parcours de santé

**MQA040** U Barres parallèles.
Barres parallèles pour exercices de coordination acrobatique et de renforcement des extrémités supérieures, constituées de quatre postes carrés de 0,15 m de côté et 1,40 m de hauteur visible, en bois de pin sylvestre, traité en autoclave, avec classe d'emploi 4 selon NF EN 335, terminée avec un vernis protecteur, avec deux traverses en acier de 1,00 m, avec visserie en acier galvanisé, cachée et protégée avec des caches-vis de sécurité, pour utilisateurs de plus de 12 ans, avec zone d sécurité de 15,75 m² et 1,00 m de hauteur libre de chute, fixées à une base de béton BCN: CPJ-CEM II/A 32,5 - P - B 20 - 15/25 - E: 1 - NA - P 18-305. Comprend l'implantation, excavation manuelle du terrain et la fixation de l'équipement sportif. Totalement montées et testées.
Inclut: Implantation. Excavation avec des moyens manuels. Bétonnage de la base d'appui. Montage et fixation de l'équipement sportif.
Critère pour le métré: Nombre d'unités prévues, selon documentation graphique du Projet.
Critère pour le mémoire: On mesurera le nombre d'unités réellement exécutées selon les spécifications du Projet.

| Code | U | Désignation | Quantité | Prix | Montant |
|---|---|---|---|---|---|
| mt10hmf040qaeg | m³ | Béton non armé prêt à l'emploi BCN: CPJ-CEM II/A 32,5 - P - B 20 - 15/25 - E: 1 - NA - P 18-305. (matériau) | 0.6 | 65816.68 | 39490.008 |
| mt52dep040a | U | Barres parallèles pour exercices de coordination acrobatique et de renforcement des extrémités supérieures, constituées de quatre postes carrés de 0,15 m de côté et 1,40 m de hauteur visible, en bois de pin sylvestre, traité en autoclave, avec classe d'emploi 4 selon NF EN 335, terminée avec un vernis protecteur, avec deux traverses en acier de 1,00 m, avec visserie en acier galvanisé, cachée et protégée avec des caches-vis de sécurité, pour utilisateurs de plus de 12 ans, avec zone d sécurité de 15,75 m² et 1,00 m de hauteur libre de chute, y compris éléments de fixation. Selon NF EN 1176-1. (matériau) | 1 | 562425.08 | 562425.080 |
| mo041 | h | Compagnon professionnel III/CP2 VRD espaces publics. (main-d'œuvre) | 1.392 | 1887.12 | 2626.871 |
| mo087 | h | Ouvrier professionnel II/OP VRD espaces publics. (main-d'œuvre) | 2.088 | 1209.92 | 2526.313 |
| % | % | Frais de chantier des unités d'ouvrage | 2 % | 607068.272 | 12141.365 |
|  |  | Coûts directs |  |  | 619209.637 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52dep040a** U Barres parallèles pour exercices de coordination acrobatique et de renforcement des extrémités supérieures
Données techniques: Coût énergétique 12134.088 MJ; Émission de CO2 -133.236 kg
Déchets:
- emballage: re150101 Emballages en papier et en carton. (composant de déchet); quantité 3.585 kg; Code CED 15 01 01; Masse de l'élément 1 kg; Volume 0.001333 m3
