# Chaise

- Propriété du fichier: CYPE Ingenieros S.A.
- Format: FIEBDC-3/2016
- Logiciel: Générateur de prix de la construction. CYPE Ingenieros, S.A.
- Date: 14/09/2024
- Zone géographique: Côte d'Ivoire
- Devise: XOF
- Coûts indirects: 3 %
- Frais généraux: 13 %
- Bénéfice: 6 %
- TVA: 18 %

## M Mobilier urbain

### MR Mobilier de repos et d'agrément

#### MRC Chaises et tables

**MRC020** U Chaise.
Chaise cylindrique, de 135 cm de diamètre avec siège et dossier en béton préfabriqué, fixé à une surface support avec éléments d'ancrage.
Critère d'évaluation économique: Le prix ne comprend pas la surface support.
Inclut: Implantation. Montage. Suppression et nettoyage du matériau excédant.
Critère pour le métré: Nombre d'unités prévues, selon documentation graphique du Projet.
Critère pour le mémoire: On mesurera le nombre d'unités réellement exécutées selon les spécifications du Projet.

| Code | U | Désignation | Quantité | Prix | Montant |
|---|---|---|---|---|---|
| mt50spl105b | U | Fixation composée d'une cheville chimique, d'une rondelle et d'une vis en acier. (matériau) | 4 | 4926.53 | 19706.120 |
| mt52mug220co | U | Chaise cylindrique, de 135 cm de diamètre avec siège et dossier en béton préfabriqué. (matériau) | 1 | 1012365.14 | 1012365.140 |
| mo041 | h | Compagnon professionnel III/CP2 VRD espaces publics. (main-d'œuvre) | 0.348 | 1887.12 | 656.718 |
| mo087 | h | Ouvrier professionnel II/OP VRD espaces publics. (main-d'œuvre) | 0.209 | 1209.92 | 252.873 |
| % | % | Frais de chantier des unités d'ouvrage | 2 % | 1032980.851 | 20659.617 |
|  |  | Coûts directs |  |  | 1053640.468 |
