# Système S d'un filet de sécurité pour la protection de grandes trémies horizontales

- Propriété du fichier: CYPE Ingenieros S.A.
- Format: FIEBDC-3/2016
- Logiciel: Générateur de prix de la construction. CYPE Ingenieros, S.A.
- Date: 27/06/2024
- Zone géographique: Côte d'Ivoire
- Devise: XOF
- Coûts indirects: 3 %
- Frais généraux: 13 %
- Bénéfice: 6 %
- TVA: 18 %

## S Sécurité et santé

### SC Équipements de protection collective

#### SCH Protections des ouvertures horizontales dans des structures

**SCH060** m² Système S d'un filet de sécurité pour la protection de grandes trémies horizontales.
Système S de filet de sécurité, pour couvrir des trémies horizontales de surface comprise entre 250 et 500 m², constitué de: filet de sécurité NF EN 1263-1 S A2 M100 D M, de polyamide de haute ténacité, sans noeuds, de couleur blanche, ancré au plancher tous les 50 cm avec des crochets métalliques. Comprend corde de liaison en polypropylène, pour unir les filets.
Critère pour le métré: Surface du vide horizontale, mesurée selon Plan général de coordination en matière de sécurité et de protection de la santé.
Critère pour le mémoire: La surface mesurée sera celle réellement montée selon spécifications d'Étude ou d'Étude Basique de Sécurité et Santé.

| Code | U | Désignation | Quantité | Prix | Montant |
|---|---|---|---|---|---|
| mt50sph010ca | m² | Filet de sécurité NF EN 1263-1 S A2 M100 D M, de polyamide de haute ténacité, sans noeuds, de couleur blanche. Corde de filet de calibre 4,5 mm. Énergie du filet A2 (entre 2,2 et 4,4 kJ). Configuration du filet en losange, avec ralingue en polypropylène de 16 mm de diamètre. (matériau) | 1.409 | 2413.5 | 3400.622 |
| mt50spr170b | m | Corde de liaison NF EN 1263-1 O en polypropylène de haute ténacité, avec traitement aux rayons UV, D=8 mm et charge de rupture supérieure à 7,5 kN. (matériau) | 0.512 | 181.02 | 92.682 |
| mt50spr020a | U | Crochet métallique, D=12 mm, pour le montage de filet horizontal. (matériau) | 0.441 | 1306.28 | 576.069 |
| mo119 | h | Compagnon professionnel III/CP2 Sécurité et Santé. (main-d'œuvre) | 0.232 | 1887.12 | 437.812 |
| mo120 | h | Ouvrier Sécurité et Santé. (main-d'œuvre) | 0.232 | 1164.21 | 270.097 |
| % | % | Frais de chantier des unités d'ouvrage | 2 % | 4777.282 | 95.546 |
|  |  | Coûts directs |  |  | 4872.828 |

Déchets:
- pose: mt50sph010ca; facteur de déchet 1

## Ressources

**mt50sph010ca** m² Filet de sécurité NF EN 1263-1 S A2 M100 D M
Données techniques: Coût énergétique 35.167 MJ; Émission de CO2 1.746 kg; Code CED 17 02 03; Masse de l'élément 0.329 kg; Volume 0.000548 m3
Déchets:
- emballage: re170203 Plastique. (composant de déchet); quantité 0.034 kg; Code CED 17 02 03; Masse de l'élément 1 kg; Volume 0.001667 m3
