# Dispositif d'ancrage métallique pour utilisation lors de l'exécution de planchers

- Propriété du fichier: CYPE Ingenieros S.A.
- Format: FIEBDC-3/2016
- Logiciel: Générateur de prix de la construction. CYPE Ingenieros, S.A.
- Date: 27/06/2024
- Zone géographique: Côte d'Ivoire
- Devise: XOF
- Coûts indirects: 3 %
- Frais généraux: 13 %
- Bénéfice: 6 %
- TVA: 18 %

## S Sécurité et santé

### SC Équipements de protection collective

#### SCL Lignes et dispositifs d'ancrage

**SCL140** U Dispositif d'ancrage métallique pour utilisation lors de l'exécution de planchers.
Dispositif d'ancrage pour utilisation lors de l'exécution des planchers, constitué de poteau de profilé creux en acier zingué de section rectangulaire, de 2 m de longueur, avec un système à son extrémité supérieure, qui permet la réception de deux mousquetons pour la fixation d'une ligne d'ancrage sur chacun d'eux, amortissable en 50 utilisations, fixé sur un poteau en béton avec base plastique enveloppée dans le béton, perdue, pour élever les lignes d'ancrage de 1,8 m sur la plateforme de travail, pour assurer un travailleur.
Critère pour le métré: Nombre d'unités prévues, selon Plan général de coordination en matière de sécurité et de protection de la santé.
Critère pour le mémoire: On mesurera le nombre d'unités réellement mises en place selon spécifications d'Étude ou d'Étude Basique de Sécurité et Santé.

| Code | U | Désignation | Quantité | Prix | Montant |
|---|---|---|---|---|---|
| mt50spd090a | U | Poteau de profilé creux en acier zingué de section rectangulaire, de 2 m de longueur, avec un système à son extrémité supérieure, qui permet la réception de deux mousquetons pour la fixation d'une ligne d'ancrage sur chacun d'eux. (matériau) | 0.02 | 59834.77 | 1196.695 |
| mt50spd095a | U | Base plastique enveloppée dans le béton, perdue. (matériau) | 1 | 1106.19 | 1106.190 |
| mo120 | h | Ouvrier Sécurité et Santé. (main-d'œuvre) | 0.058 | 1164.21 | 67.524 |
| % | % | Frais de chantier des unités d'ouvrage | 2 % | 2370.409 | 47.408 |
|  |  | Coûts directs |  |  | 2417.817 |
